# Demolició de tancament envidrat de perfils en "U" de vidre

- Propietat de l'arxiu: CYPE Ingenieros S.A.
- Format: FIEBDC-3/2016
- Programa: Generador de preus de la construcció. CYPE Ingenieros, S.A.
- Data: 30/07/2024
- Divisa: EUR
- Costos indirectes: 3 %
- IVA: 21 %

## D Demolicions

### DF Façanes

#### DFV Tancaments envidrats

**DFV030** m² Demolició de tancament envidrat de perfils en "U" de vidre.
Demolició de tancament envidrat format per perfils en "U" de vidre imprès armat, amb mitjans manuals, sense deteriorar els elements constructius contigus, i càrrega manual sobre camió o contenidor.
Criteri de valoració econòmica: El preu inclou la demolició dels perfils perimetrals i dels complements.
Inclou: Demolició de l'element. Fragmentació dels enderrocs en peces manejables. Retirada i arreplegat de enderrocs. Neteja de les restes de l'obra. Càrrega manual d'enderrocs sobre camió o contenidor.
Criteri d'amidament de projecte: Superfície mesurada segons documentació gràfica de Projecte.
Criteri de mesura d'obra: S'amidarà la superfície realment enderrocada segons especificacions de Projecte.

| Codi | Ut | Descripció | Rendiment | Preu | Import |
|---|---|---|---|---|---|
| mo055 | h | Oficial 1ª vidrier. (mà d'obra) | 0.292 | 28.33 | 8.272 |
| mo110 | h | Ajudant vidrier. (mà d'obra) | 0.292 | 27.26 | 7.960 |
| % | % | Costos directes complementaris | 2 % | 16.232 | 0.325 |
|  |  | Costos directes |  |  | 16.557 |

Residus:
- demolició: ruo170202 Vidre. (component de residu); rendiment 15.18 kg; Codi LER 17 02 02; Massa de l'element 1 kg; Volum 0.001 m3
