# Desmuntatge de llinda de xapa d'acer

- Propietat de l'arxiu: CYPE Ingenieros S.A.
- Format: FIEBDC-3/2016
- Programa: Generador de preus de la construcció. CYPE Ingenieros, S.A.
- Data: 17/06/2024
- Divisa: EUR
- Costos indirectes: 3 %
- IVA: 21 %

## D Demolicions

### DH Acabaments

#### DHE D'exteriors

**DHE042** m Desmuntatge de llinda de xapa d'acer.
Desmuntatge de llinda metàl·lica formada per xapa d'acer, amb equip de oxitall, sense deteriorar els elements constructius contigus, i càrrega manual sobre camió o contenidor.
Inclou: Desmuntatge de l'element. Retirada i apilament del material desmuntat. Neteja de les restes de l'obra. Càrrega manual del material desmuntat i restes de l'obra sobre camió o contenidor.
Criteri d'amidament de projecte: Longitud mesurada segons documentació gràfica de Projecte.
Criteri de mesura d'obra: S'amidarà la longitud realment desmuntada segons especificacions de Projecte.

| Codi | Ut | Descripció | Rendiment | Preu | Import |
|---|---|---|---|---|---|
| mq08sol010 | h | Equip d'oxitall, amb acetilè com combustible i oxigen com comburent. (maquinària) | 0.133 | 8.25 | 1.097 |
| mo019 | h | Oficial 1ª soldador. (mà d'obra) | 0.171 | 28.86 | 4.935 |
| mo113 | h | Peó ordinari construcció. (mà d'obra) | 0.67 | 23.81 | 15.953 |
| % | % | Costos directes complementaris | 2 % | 21.985 | 0.440 |
|  |  | Costos directes |  |  | 22.425 |

Residus:
- demolició: ruo170405 Ferro i acer. (component de residu); rendiment 3.13 kg; Codi LER 17 04 05; Massa de l'element 1 kg; Volum 0.000476 m3
