# Desmuntatge de taulell de cuina

- Propietat de l'arxiu: CYPE Ingenieros S.A.
- Format: FIEBDC-3/2016
- Programa: Generador de preus de la construcció. CYPE Ingenieros, S.A.
- Data: 30/07/2024
- Divisa: EUR
- Costos indirectes: 3 %
- IVA: 21 %

## D Demolicions

### DS Equipament

#### DSC Cuines

**DSC030** m Desmuntatge de taulell de cuina.
Desmuntatge de taulell de cuina de tauler aglomerat, amb mitjans manuals, sense afectar a l'estabilitat dels elements constructius als quals pugui estar subjecta, i càrrega manual sobre camió o contenidor.
Inclou: Desmuntatge de l'element. Retirada i apilament del material desmuntat. Neteja de les restes de l'obra. Càrrega manual del material desmuntat i restes de l'obra sobre camió o contenidor.
Criteri d'amidament de projecte: Longitud mesurada segons documentació gràfica de Projecte.
Criteri de mesura d'obra: S'amidarà la longitud realment desmuntada segons especificacions de Projecte.

| Codi | Ut | Descripció | Rendiment | Preu | Import |
|---|---|---|---|---|---|
| mo113 | h | Peó ordinari construcció. (mà d'obra) | 1.487 | 23.81 | 35.405 |
| % | % | Costos directes complementaris | 2 % | 35.405 | 0.708 |
|  |  | Costos directes |  |  | 36.113 |

Residus:
- demolició: ruo170201 Fusta. (component de residu); rendiment 8.76 kg; Codi LER 17 02 01; Massa de l'element 1 kg; Volum 0.000909 m3
