# Connexió perimetral entre el forjat de fusta i l'estructura vertical de l'edifici, en reforç de forjats. Sistema "LATERLITE"

- Propietat de l'arxiu: CYPE Ingenieros S.A.
- Format: FIEBDC-3/2016
- Programa: Generador de preus de la construcció. CYPE Ingenieros, S.A.
- Data: 17/06/2024
- Divisa: EUR
- Costos indirectes: 3 %
- IVA: 21 %

## E Estructures

### EM Fusta

#### EMZ Reforços

**EMZ325** m Connexió perimetral entre el forjat de fusta i l'estructura vertical de l'edifici, en reforç de forjats. Sistema "LATERLITE".
Connexió perimetral entre el forjat de fusta i l'estructura vertical de l'edifici, en reforç de forjats, mitjançant la disposició de connectors perimetrals d'acer galvanitzat, CentroStorico "LATERLITE", amb una separació entre connectors de 60 cm, una barra d'acer per connector que s'introdueix i fixa al mur amb un tac químic i al connector amb una rosca, i barres d'acer UNE-EN 10080 B 500 S per a encercolat, amb una quantia aproximada de 4,3 kg/m, col·locades en els connectors perimetrals. Inclús filferro de lligar.
Inclou: Replanteig de la connexió. Realització del forat. Neteja de la superfície amb equip d'aire a pressió. Col·locació del connector. Aplicació del tac químic. Col·locació de les armadures. Col·locació del cèrcol en els connectors.
Criteri d'amidament de projecte: Longitud mesurada segons documentació gràfica de Projecte.
Criteri de mesura d'obra: Es mesurarà la longitud realment executada segons especificacions de Projecte.

| Codi | Ut | Descripció | Rendiment | Preu | Import |
|---|---|---|---|---|---|
| mt07lat020a | U | Connector perimetral d'acer galvanitzat, CentroStorico "LATERLITE", per a reforç de forjat de fusta, compost per un element prismàtic de 2,5 mm d'espessor, de 230x62x40 mm, amb uns allotjaments especials en les parets laterals per a les barres d'armadura que formen el cèrcol perimetral i per a la malla electrosoldada, guia per realitzar en el mur un forat inclinat a 45° respecte al pla horitzontal, i barra d'acer de 12 mm de diàmetre i 315 mm de longitud fixada amb tac químic en el forat del mur i al connector amb una rosca. (material) | 1.67 | 14 | 23.380 |
| mt07aco010c | kg | Ferralla elaborada en taller industrial amb acer en barres corrugades, UNE-EN 10080 B 500 S, de varis diàmetres. (material) | 4.3 | 1.6 | 6.880 |
| mt08var050 | kg | Filferro galvanitzat per a lligar, de 1,30 mm de diàmetre. (material) | 0.039 | 1.5 | 0.059 |
| mo077 | h | Ajudant construcció. (mà d'obra) | 0.74 | 25.28 | 18.707 |
| mo043 | h | Oficial 1ª ferrallista. (mà d'obra) | 0.064 | 28.39 | 1.817 |
| mo090 | h | Ajudant ferrallista. (mà d'obra) | 0.064 | 25.25 | 1.616 |
| % | % | Costos directes complementaris | 2 % | 52.459 | 1.049 |
|  |  | Costos directes |  |  | 53.508 |

Residus:
- col·locació: mt07aco010c Ferralla elaborada en taller industrial amb acer en barres corrugades, UNE-EN 10080 B 500 S, de varis diàmetres; factor de residu 0.0075
- col·locació: mt08var050 Filferro galvanitzat per a lligar, de 1,30 mm de diàmetre; factor de residu 0.0038

## Recursos

**mt07lat020a** U Connector perimetral d'acer galvanitzat
Dades tècniques: Cost energètic 6.542 MJ; Emissió de CO2 0.511 kg
Residus:
- embalatge: re150101 Envasos de paper i cartró. (component de residu); rendiment 0.09 kg; Codi LER 15 01 01; Massa de l'element 1 kg; Volum 0.001333 m3
- embalatge: re170203 Plàstic. (component de residu); rendiment 0.045 kg; Codi LER 17 02 03; Massa de l'element 1 kg; Volum 0.001667 m3

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3
