# Barana de façana, d'acer inoxidable

- Propietat de l'arxiu: CYPE Ingenieros S.A.
- Format: FIEBDC-3/2016
- Programa: Generador de preus de la construcció. CYPE Ingenieros, S.A.
- Data: 30/07/2024
- Divisa: EUR
- Costos indirectes: 3 %
- IVA: 21 %

## F Façanes i particions

### FD Defenses

#### FDD Baranes i passamans

**FDD040** m Barana de façana, d'acer inoxidable.
Barana de façana en forma recta, de 100 cm d'altura, d'acer inoxidable AISI 304 acabat brillant, formada per: muntants verticals proveïts d'acabat superior inclinat cap a l'interior, respecte al pla vertical de la barana, per dificultar la seva escalada, de perfil rectangular de 40x10 mm amb una separació de 120 cm entre si; pany de 3 barrots horitzontals d'acer inoxidable de 16 mm de diàmetre i passamans de perfil circular de 42 mm. Inclús platines per a fixació mitjançant cargolat en element de formigó amb tacs d'expansió i cargols d'acer.
Inclou: Presentació del tram de barana. Aplomat i anivellació. Resolució de les unions entre trams de barana. Resolució de les unions al parament. Muntatge d'elements complementaris.
Criteri d'amidament de projecte: Longitud mesurada a eixos, segons documentació gràfica de Projecte.
Criteri de mesura d'obra: Es mesurarà en la direcció del passamans, a eixos, la longitud realment executada segons especificacions de Projecte.

| Codi | Ut | Descripció | Rendiment | Preu | Import |
|---|---|---|---|---|---|
| mt26dbe330a | m | Barana d'acer inoxidable AISI 304 acabat brillant de 100 cm d'altura, composta de passamans de 42 mm de diàmetre, subjecte a muntants verticals proveïts d'acabat superior inclinat cap a l'interior, respecte al pla vertical de la barana, per dificultar la seva escalada de 40x10 mm disposats cada 120 cm i plafó de 3 barrots horitzontals de 16 mm de diàmetre soldats als muntants. (material) | 1 | 198 | 198.000 |
| mt26aaa023a | U | Ancoratge mecànic amb tac d'expansió d'acer galvanitzat, femella i volandera. (material) | 2 | 1.47 | 2.940 |
| mq08sol020 | h | Equip i elements auxiliars per soldadura elèctrica. (maquinària) | 0.116 | 3.42 | 0.397 |
| mo018 | h | Oficial 1ª serraller. (mà d'obra) | 0.772 | 28.86 | 22.280 |
| mo059 | h | Ajudant serraller. (mà d'obra) | 0.486 | 25.36 | 12.325 |
| % | % | Costos directes complementaris | 2 % | 235.942 | 4.719 |
|  |  | Costos directes |  |  | 240.661 |

## Recursos

**mt26aaa023a** U Ancoratge mecànic amb tac d'expansió d'acer galvanitzat, femella i volandera
Dades tècniques: Cost energètic 0.725 MJ; Emissió de CO2 0.071 kg; Codi LER 17 04 05; Massa de l'element 0.025 kg; Volum 0.000012 m3
Residus:
- embalatge: re150101 Envasos de paper i cartró. (component de residu); rendiment 0.002 kg; Codi LER 15 01 01; Massa de l'element 1 kg; Volum 0.001333 m3
- embalatge: re170203 Plàstic. (component de residu); rendiment 0.001 kg; Codi LER 17 02 03; Massa de l'element 1 kg; Volum 0.001667 m3
