# Neteja manual de façanes amb raspall

- Propietat de l'arxiu: CYPE Ingenieros S.A.
- Format: FIEBDC-3/2016
- Programa: Generador de preus de la construcció. CYPE Ingenieros, S.A.
- Data: 28/05/2025
- Divisa: EUR
- Costos indirectes: 3 %
- IVA: 21 %

## F Façanes i particions

### FZ Neteja i tractaments superficials

#### FZA Neteja manual

**FZA010** m² Neteja manual de façanes amb raspall.
Neteja en sec de façana de fàbrica de maons ceràmics cara vista en mal estat de conservació, mitjançant raspallada manual amb raspall tou d'arrels, fins descobrir les zones amb sorres, ampolles de pàtina i fissures de fàbrica, prèvia eliminació de runes, detrit i material adherit. També apilament, retirada i càrrega de runa i restes generades sobre camió o contenidor, considerant un grau de complexitat alt.
Inclou: Raspallat manual de la superfície suport. Retirada i apilament de les restes generades. Càrrega de les restes generades sobre camió o contenidor.
Criteri d'amidament de projecte: Superfície mesurada segons documentació gràfica de Projecte.
Criteri de mesura d'obra: Es mesurarà la superfície realment executada segons especificacions de Projecte.

| Codi | Ut | Descripció | Rendiment | Preu | Import |
|---|---|---|---|---|---|
| mo020 | h | Oficial 1ª construcció. (mà d'obra) | 0.385 | 29.67 | 11.423 |
| mo113 | h | Peó ordinari construcció. (mà d'obra) | 0.385 | 24.86 | 9.571 |
| % | % | Costos directes complementaris | 2 % | 20.994 | 0.420 |
|  |  | Costos directes |  |  | 21.414 |
