# Perfil per a junt de partició, d'alumini

- Propietat de l'arxiu: CYPE Ingenieros S.A.
- Format: FIEBDC-3/2016
- Programa: Generador de preus de la construcció. CYPE Ingenieros, S.A.
- Data: 17/06/2024
- Divisa: EUR
- Costos indirectes: 3 %
- IVA: 21 %

## H Acabaments i ajudes

### HD Perfils decoratius

#### HDS Perfils per a junts entre paviments

**HDS060** m Perfil per a junt de partició, d'alumini.
Perfil en L per a junts de partició, d'alumini anoditzat, de 40 mm d'amplada, 20 mm d'altura i 1,3 mm de gruix.
Inclou: Preparació de la superfície suport. Replanteig. Tall i preparació. Anivellació. Col·locació i fixació. Neteja final.
Criteri d'amidament de projecte: Longitud mesurada segons documentació gràfica de Projecte. No s'ha incrementat l'amidament per trencaments i retallades, ja que en la descomposició s'ha considerat un 5% més de peces.
Criteri de mesura d'obra: Es mesurarà la longitud realment executada segons especificacions de Projecte.

| Codi | Ut | Descripció | Rendiment | Preu | Import |
|---|---|---|---|---|---|
| mt18jpc091fh | m | Perfil en L per a junts de partició, d'alumini anoditzat, de 40 mm d'amplada, 20 mm d'altura i 1,3 mm de gruix. (material) | 1.05 | 10.55 | 11.078 |
| mo023 | h | Oficial 1ª enrajolador. (mà d'obra) | 0.071 | 28.42 | 2.018 |
| % | % | Costos directes complementaris | 2 % | 13.096 | 0.262 |
|  |  | Costos directes |  |  | 13.358 |

Residus:
- col·locació: mt18jpc091fh Perfil en L per a junts de partició, d'alumini anoditzat, de 40 mm d'amplada, 20 mm d'altura i 1,3 mm de gruix; factor de residu 0.024

## Recursos

**mt18jpc091fh** m Perfil en L per a junts de partició, d'alumini anoditzat, de 40 mm d'amplada, 20 mm d'altura i 1,3 mm de gruix
Dades tècniques: Cost energètic 46.495 MJ; Emissió de CO2 3.494 kg; Codi LER 17 04 02; Massa de l'element 0.4 kg; Volum 0.000267 m3
Residus:
- embalatge: re170203 Plàstic. (component de residu); rendiment 0.008 kg; Codi LER 17 02 03; Massa de l'element 1 kg; Volum 0.001667 m3
