# Unitat interior per a producció d'A.C.S. i calefacció, per a gas R-410A

- Propietat de l'arxiu: CYPE Ingenieros S.A.
- Format: FIEBDC-3/2016
- Programa: Generador de preus de la construcció. CYPE Ingenieros, S.A.
- Data: 17/06/2024
- Divisa: EUR
- Costos indirectes: 3 %
- IVA: 21 %

## I Instal·lacions

### IB Sistemes de climatització

#### IBP Sistema VRF (Toshiba)

**IBP520** U Unitat interior per a producció d'A.C.S. i calefacció, per a gas R-410A.
Unitat interior per a producció d'A.C.S. i calefacció, sistema VRF, model MMW-UP0271LQ-E "TOSHIBA", per a connexió a unitat exterior d'aire condicionat de la sèrie SMMS-e o amb recuperació de calor, de la sèrie SHRM-e, per a gas R-410A/R-32, alimentació monofàsica (230V/50Hz), potència calorífica nominal 8 kW, regulació de la temperatura de sortida d'aigua de 25°C a 50°C, consum elèctric nominal 0,014 kW, pressió sonora nominal 25 dBA, dimensions 650x500x250 mm, pes 17,8 kg, diàmetre de connexió de la canonada de gas 5/8", diàmetre de connexió de la canonada de líquid 3/8", diàmetre de connexió de les canonades d'aigua R 1 1/4".
Criteri de valoració econòmica: El preu no inclou la canalització ni el cablejat elèctric d'alimentació.
Inclou: Replanteig. Col·locació i fixació. Connexió a les línies frigorífiques. Connexió a la xarxa de conducció d'aigua. Connexió a la xarxa elèctrica. Posada en marxa.
Criteri d'amidament de projecte: Nombre d'unitats previstes, segons documentació gràfica de Projecte.
Criteri de mesura d'obra: Es mesurarà el nombre d'unitats realment executades segons especificacions de Projecte.

| Codi | Ut | Descripció | Rendiment | Preu | Import |
|---|---|---|---|---|---|
| mt42tsb030a | U | Unitat interior per a producció d'A.C.S. i calefacció, sistema VRF, model MMW-UP0271LQ-E "TOSHIBA", per a connexió a unitat exterior d'aire condicionat de la sèrie SMMS-e o amb recuperació de calor, de la sèrie SHRM-e, per a gas R-410A/R-32, alimentació monofàsica (230V/50Hz), potència calorífica nominal 8 kW, regulació de la temperatura de sortida d'aigua de 25°C a 50°C, consum elèctric nominal 0,014 kW, pressió sonora nominal 25 dBA, dimensions 650x500x250 mm, pes 17,8 kg, diàmetre de connexió de la canonada de gas 5/8", diàmetre de connexió de la canonada de líquid 3/8", diàmetre de connexió de les canonades d'aigua R 1 1/4". (material) | 1 | 3212 | 3212.000 |
| mo005 | h | Oficial 1ª instal·lador de climatització. (mà d'obra) | 1.287 | 29.34 | 37.761 |
| mo104 | h | Ajudant instal·lador de climatització. (mà d'obra) | 1.287 | 25.25 | 32.497 |
| % | % | Costos directes complementaris | 2 % | 3282.258 | 65.645 |
|  |  | Costos directes |  |  | 3347.903 |

## Recursos

**mt42tsb030a** U Unitat interior per a producció d'A.C.S. i calefacció
Dades tècniques: Cost energètic 825.989 MJ; Emissió de CO2 56.510 kg
Residus:
- embalatge: re150101 Envasos de paper i cartró. (component de residu); rendiment 0.18 kg; Codi LER 15 01 01; Massa de l'element 1 kg; Volum 0.001333 m3
- embalatge: re170203 Plàstic. (component de residu); rendiment 0.09 kg; Codi LER 17 02 03; Massa de l'element 1 kg; Volum 0.001667 m3
