# Vàlvula de peu

- Propietat de l'arxiu: CYPE Ingenieros S.A.
- Format: FIEBDC-3/2016
- Programa: Generador de preus de la construcció. CYPE Ingenieros, S.A.
- Data: 30/07/2024
- Divisa: EUR
- Costos indirectes: 3 %
- IVA: 21 %

## I Instal·lacions

### IC Calefacció, refrigeració, climatització i A.C.S.

#### ICD Combustible líquid

**ICD130** U Vàlvula de peu.
Vàlvula de peu de doble bola, de llautó, per roscar, de 3/8". Totalment muntada, connexionada i provada.
Inclou: Replanteig. Connexió de la vàlvula de peu.
Criteri d'amidament de projecte: Nombre d'unitats previstes, segons documentació gràfica de Projecte.
Criteri de mesura d'obra: Es mesurarà el nombre d'unitats realment executades segons especificacions de Projecte.

| Codi | Ut | Descripció | Rendiment | Preu | Import |
|---|---|---|---|---|---|
| mt38dep007a | U | Vàlvula de peu de doble bola, de llautó, per roscar, de 3/8", amb boles d'acer inoxidable. (material) | 1 | 3.1 | 3.100 |
| mo004 | h | Oficial 1ª calefactor. (mà d'obra) | 0.131 | 29.34 | 3.844 |
| mo103 | h | Ajudant calefactor. (mà d'obra) | 0.131 | 25.25 | 3.308 |
| % | % | Costos directes complementaris | 2 % | 10.252 | 0.205 |
|  |  | Costos directes |  |  | 10.457 |

## Recursos

**mt38dep007a** U Vàlvula de peu de doble bola, de llautó, per roscar, de 3/8", amb boles d'acer inoxidable
Dades tècniques: Cost energètic 430.381 MJ; Emissió de CO2 30.531 kg
Residus:
- embalatge: re150101 Envasos de paper i cartró. (component de residu); rendiment 0.072 kg; Codi LER 15 01 01; Massa de l'element 1 kg; Volum 0.001333 m3
