# Deshumidificador d'adsorció

- Propietat de l'arxiu: CYPE Ingenieros S.A.
- Format: FIEBDC-3/2016
- Programa: Generador de preus de la construcció. CYPE Ingenieros, S.A.
- Data: 17/06/2024
- Divisa: EUR
- Costos indirectes: 3 %
- IVA: 21 %

## I Instal·lacions

### IC Calefacció, refrigeració, climatització i A.C.S.

#### ICF Unitats no autònomes per a climatització

**ICF105** U Deshumidificador d'adsorció.
Deshumidificador d'adsorció, cabal nominal d'aire sec 240 m³/h, cabal nominal d'aire regenerat 45 m³/h, pressió nominal d'aire sec 60 Pa, deshumidificació 0,9 l/h (aire a 20°C, humitat relativa 60%), rang de funcionament de humitat relativa des de 0 fins a 100%, rang de funcionament de temperatura des de -15 fins a 35°C, alimentació monofàsica a 230 V i 50 Hz, consum elèctric 1,07 kW, dimensions 475x357x330 mm, nivell sonor 58 dBA, pes 15 kg, compost per rotor de gel de sílice d'alta eficiència, motor, ventilador, resistència elèctrica, filtres, envolupant d'acer inoxidable AISI 304 amb reixeta d'admissió d'aire de 300x179 mm, sortida d'aire sec de 100 mm de diàmetre i sortida d'aire regenerat de 80 mm de diàmetre, quadre de control amb comptador d'hores de funcionament, presa de connexió per a higròstat i interruptor de tres posicions (marxa automàtica, aturada i marxa manual). Totalment muntat, connexionat i engegat per l'empresa instal·ladora per a la comprovació del seu correcte funcionament.
Inclou: Replanteig de la unitat. Col·locació i fixació de la unitat. Connexionat amb la xarxa elèctrica. Posada en marxa.
Criteri d'amidament de projecte: Nombre d'unitats previstes, segons documentació gràfica de Projecte.
Criteri de mesura d'obra: Es mesurarà el nombre d'unitats realment executades segons especificacions de Projecte.

| Codi | Ut | Descripció | Rendiment | Preu | Import |
|---|---|---|---|---|---|
| mt38dan030bb | U | Deshumidificador d'adsorció, cabal nominal d'aire sec 240 m³/h, cabal nominal d'aire regenerat 45 m³/h, pressió nominal d'aire sec 60 Pa, deshumidificació 0,9 l/h (aire a 20°C, humitat relativa 60%), rang de funcionament de humitat relativa des de 0 fins a 100%, rang de funcionament de temperatura des de -15 fins a 35°C, alimentació monofàsica a 230 V i 50 Hz, consum elèctric 1,07 kW, dimensions 475x357x330 mm, nivell sonor 58 dBA, pes 15 kg, compost per rotor de gel de sílice d'alta eficiència, motor, ventilador, resistència elèctrica, filtres, envolupant d'acer inoxidable AISI 304 amb reixeta d'admissió d'aire de 300x179 mm, sortida d'aire sec de 100 mm de diàmetre i sortida d'aire regenerat de 80 mm de diàmetre, quadre de control amb comptador d'hores de funcionament, presa de connexió per a higròstat i interruptor de tres posicions (marxa automàtica, aturada i marxa manual). (material) | 1 | 2835.31 | 2835.310 |
| mo005 | h | Oficial 1ª instal·lador de climatització. (mà d'obra) | 3.917 | 29.34 | 114.925 |
| mo104 | h | Ajudant instal·lador de climatització. (mà d'obra) | 3.917 | 25.25 | 98.904 |
| % | % | Costos directes complementaris | 2 % | 3049.139 | 60.983 |
|  |  | Costos directes |  |  | 3110.122 |
