# Termòstat d'ambient, encastat, antivandàlic

- Propietat de l'arxiu: CYPE Ingenieros S.A.
- Format: FIEBDC-3/2016
- Programa: Generador de preus de la construcció. CYPE Ingenieros, S.A.
- Data: 30/07/2024
- Divisa: EUR
- Costos indirectes: 3 %
- IVA: 21 %

## I Instal·lacions

### IE Elèctriques

#### IEM Mecanismes

**IEM142** U Termòstat d'ambient, encastat, antivandàlic.
Termòstat d'ambient, antivandàlic, amb grau de protecció IP44, gamma mitja format per termòstat d'ambient de material termoplàstic color blanc acabat brillant amb display digital, i marc adaptador amb tapa abatible transparent de material termoplàstic color blanc acabat brillant, amb grau de protecció IP40. Instal·lació encastada.
Criteri de valoració econòmica: El preu no inclou la caixa per a mecanisme encastat ni el marc embellidor.
Inclou: Muntatge, connexionat i comprovació del seu correcte funcionament.
Criteri d'amidament de projecte: Nombre d'unitats previstes, segons documentació gràfica de Projecte.
Criteri de mesura d'obra: Es mesurarà el nombre d'unitats realment executades segons especificacions de Projecte.

| Codi | Ut | Descripció | Rendiment | Preu | Import |
|---|---|---|---|---|---|
| mt42gir092ab | U | Termòstat d'ambient de material termoplàstic color blanc acabat brillant amb display digital, amb rellotge programador amb canvi automàtic d'horari estiu/hivern, programador horari amb fins a 32 punts de commutació i 3 maneres de funcionament (estalvi d'energia, Party i vacances), tensió d'alimentació 230 V, per a encastar. (material) | 1 | 213.51 | 213.510 |
| mt42gir893b | U | Marc adaptador amb tapa abatible transparent de material termoplàstic color blanc acabat brillant, amb grau de protecció IP40, amb resistència als raigs UV i a la intempèrie. (material) | 1 | 19.39 | 19.390 |
| mo003 | h | Oficial 1ª electricista. (mà d'obra) | 0.245 | 29.34 | 7.188 |
| % | % | Costos directes complementaris | 2 % | 240.088 | 4.802 |
|  |  | Costos directes |  |  | 244.890 |
