# Marc embellidor de mecanismes encastats, antivandàlic

- Propietat de l'arxiu: CYPE Ingenieros S.A.
- Format: FIEBDC-3/2016
- Programa: Generador de preus de la construcció. CYPE Ingenieros, S.A.
- Data: 30/07/2024
- Divisa: EUR
- Costos indirectes: 3 %
- IVA: 21 %

## I Instal·lacions

### IE Elèctriques

#### IEM Mecanismes

**IEM152** U Marc embellidor de mecanismes encastats, antivandàlic.
Marc embellidor antivandàlic, amb graus de protecció IP40 i IK07, per a 3 elements, gamma mitja, de color blanc.
Inclou: Replanteig. Muntatge.
Criteri d'amidament de projecte: Nombre d'unitats previstes, segons documentació gràfica de Projecte.
Criteri de mesura d'obra: Es mesurarà el nombre d'unitats realment executades segons especificacions de Projecte.

| Codi | Ut | Descripció | Rendiment | Preu | Import |
|---|---|---|---|---|---|
| mt33gmg960e | U | Marc embellidor antivandàlic, amb graus de protecció IP40 i IK07, segons IEC 60439, per a 3 elements, gamma mitja, de color blanc. (material) | 1 | 21.7 | 21.700 |
| mo003 | h | Oficial 1ª electricista. (mà d'obra) | 0.051 | 29.34 | 1.496 |
| % | % | Costos directes complementaris | 2 % | 23.196 | 0.464 |
|  |  | Costos directes |  |  | 23.660 |
