# Lluminària quadrada tipus Downlight, amb llum LED. Instal·lació encastada

- Propietat de l'arxiu: CYPE Ingenieros S.A.
- Format: FIEBDC-3/2016
- Programa: Generador de preus de la construcció. CYPE Ingenieros, S.A.
- Data: 30/07/2024
- Divisa: EUR
- Costos indirectes: 3 %
- IVA: 21 %

## I Instal·lacions

### II Il·luminació

#### III Interior

**III102** U Lluminària quadrada tipus Downlight, amb llum LED. Instal·lació encastada.
Lluminària fixa de sostre tipus Downlight, de xapa d'acer, acabat termoesmaltat, de color blanc acabat mat, no regulable, de 11 W, alimentació a 220/240 V i 50-60 Hz, de 124x124x78 mm, amb llum LED, temperatura de color 4000 K, òptica formada per reflector recobert amb alumini vaporitzat, acabat molt brillant, d'alt rendiment, feix de llum extensiu 72°, marc embellidor, índex d'enlluernament unificat menor de 19, índex de reproducció cromàtica major de 80, flux lluminós 882 lúmens, grau de protecció IP40, amb fleixos de fixació. Instal·lació encastada.
Inclou: Replanteig. Muntatge, connexionat i comprovació del seu correcte funcionament.
Criteri d'amidament de projecte: Nombre d'unitats previstes, segons documentació gràfica de Projecte.
Criteri de mesura d'obra: Es mesurarà el nombre d'unitats realment executades segons especificacions de Projecte.

| Codi | Ut | Descripció | Rendiment | Preu | Import |
|---|---|---|---|---|---|
| mt34lle080o | U | Lluminària fixa de sostre tipus Downlight, de xapa d'acer, acabat termoesmaltat, de color blanc acabat mat, no regulable, de 11 W, alimentació a 220/240 V i 50-60 Hz, de 124x124x78 mm, amb llum LED, temperatura de color 4000 K, òptica formada per reflector recobert amb alumini vaporitzat, acabat molt brillant, d'alt rendiment, feix de llum extensiu 72°, marc embellidor, índex d'enlluernament unificat menor de 19, índex de reproducció cromàtica major de 80, flux lluminós 882 lúmens, grau de protecció IP40, amb fleixos de fixació, per a encastar. (material) | 1 | 124.15 | 124.150 |
| mo003 | h | Oficial 1ª electricista. (mà d'obra) | 0.386 | 29.34 | 11.325 |
| mo102 | h | Ajudant electricista. (mà d'obra) | 0.386 | 25.25 | 9.747 |
| % | % | Costos directes complementaris | 2 % | 145.222 | 2.904 |
|  |  | Costos directes |  |  | 148.126 |

## Recursos

**mt34lle080o** U Lluminària fixa de sostre tipus Downlight
Dades tècniques: Cost energètic 483.039 MJ; Emissió de CO2 32.050 kg
Residus:
- embalatge: re150101 Envasos de paper i cartró. (component de residu); rendiment 0.049 kg; Codi LER 15 01 01; Massa de l'element 1 kg; Volum 0.001333 m3
- embalatge: re170203 Plàstic. (component de residu); rendiment 0.014 kg; Codi LER 17 02 03; Massa de l'element 1 kg; Volum 0.001667 m3
