# Actuador mixt KNX

- Propietat de l'arxiu: CYPE Ingenieros S.A.
- Format: FIEBDC-3/2016
- Programa: Generador de preus de la construcció. CYPE Ingenieros, S.A.
- Data: 30/07/2024
- Divisa: EUR
- Costos indirectes: 3 %
- IVA: 21 %

## I Instal·lacions

### IM Domòtiques i immòtiques

#### IMK Components del sistema KNX

**IMK530** U Actuador mixt KNX.
Actuador de commutació per a control de fins a 6 dispositius o de fins a 3 accionaments de persianes, de 4 mòduls, amb protocol de comunicació KNX, de 16 A d'intensitat màxima per a alimentació a 230 V. Muntatge en carril DIN.
Inclou: Muntatge i connexionat.
Criteri d'amidament de projecte: Nombre d'unitats previstes, segons documentació gràfica de Projecte.
Criteri de mesura d'obra: Es mesurarà el nombre d'unitats realment executades segons especificacions de Projecte.

| Codi | Ut | Descripció | Rendiment | Preu | Import |
|---|---|---|---|---|---|
| mt35dat100a | U | Actuador de commutació per a control de fins a 6 dispositius o de fins a 3 accionaments de persianes, de 4 mòduls, amb protocol de comunicació KNX, de 16 A d'intensitat màxima per a alimentació a 230 V, amb born de connexió i derivació KNX, per a muntatge en carril DIN. (material) | 1 | 161.64 | 161.640 |
| mo003 | h | Oficial 1ª electricista. (mà d'obra) | 0.283 | 29.34 | 8.303 |
| mo102 | h | Ajudant electricista. (mà d'obra) | 0.283 | 25.25 | 7.146 |
| mo123 | h | Especialista en la posada en marxa d'instal·lacions. (mà d'obra) | 0.566 | 43.21 | 24.457 |
| % | % | Costos directes complementaris | 2 % | 201.546 | 4.031 |
|  |  | Costos directes |  |  | 205.577 |
