# Reixeta antivandàlica per a lluminària d'emergència

- Propietat de l'arxiu: CYPE Ingenieros S.A.
- Format: FIEBDC-3/2016
- Programa: Generador de preus de la construcció. CYPE Ingenieros, S.A.
- Data: 30/07/2024
- Divisa: EUR
- Costos indirectes: 3 %
- IVA: 21 %

## I Instal·lacions

### IO Contra incendis

#### IOA Enllumenat d'emergència

**IOA025** U Reixeta antivandàlica per a lluminària d'emergència.
Reixeta antivandàlica d'alumini, de 370x190x90 mm, per a lluminària d'emergència. Inclús elements de fixació.
Inclou: Fixació i anivellació.
Criteri d'amidament de projecte: Nombre d'unitats previstes, segons documentació gràfica de Projecte.
Criteri de mesura d'obra: Es mesurarà el nombre d'unitats realment executades segons especificacions de Projecte.

| Codi | Ut | Descripció | Rendiment | Preu | Import |
|---|---|---|---|---|---|
| mt34aem060b | U | Reixeta antivandàlica d'alumini, de 370x190x90 mm, per a lluminària d'emergència. Inclús elements de fixació. (material) | 1 | 30.48 | 30.480 |
| mo003 | h | Oficial 1ª electricista. (mà d'obra) | 0.129 | 29.34 | 3.785 |
| mo102 | h | Ajudant electricista. (mà d'obra) | 0.129 | 25.25 | 3.257 |
| % | % | Costos directes complementaris | 2 % | 37.522 | 0.750 |
|  |  | Costos directes |  |  | 38.272 |
