# Lluna de vidre simple

- Propietat de l'arxiu: CYPE Ingenieros S.A.
- Format: FIEBDC-3/2016
- Programa: Generador de preus de la construcció. CYPE Ingenieros, S.A.
- Data: 17/06/2024
- Divisa: EUR
- Costos indirectes: 3 %
- IVA: 21 %

## L Fusteria, manyeria, vidres i proteccions solars

### LV Vidres

#### LVP Simples

**LVP010** m² Lluna de vidre simple.
Lluna incolora, de 4 mm d'espessor, fixada sobre fusteria amb sola mitjançant falques de recolzament perimetrals i laterals, segellat en fred amb silicona sintètica incolora (no acrílica), compatible amb el material suport.
Inclou: Col·locació, calçat, muntatge i ajustament en la fusteria. Segellat final d'estanquitat. Senyalització de les fulles.
Criteri d'amidament de projecte: Superfície de fusteria a envidrar, segons documentació gràfica de Projecte, incloent en cada fulla vidriera les dimensions del bastidor.
Criteri de mesura d'obra: S'amidarà la superfície realment executada segons especificacions de Projecte, sumant, per a cadascuna de les peces, la superfície resultant d'arrodonir per excés cadascuna de les seves arestes a múltiples de 30 mm.

| Codi | Ut | Descripció | Rendiment | Preu | Import |
|---|---|---|---|---|---|
| mt21vpi010a | m² | Lluna incolora, de 4 mm d'espessor. Segons UNE-EN 410 i UNE-EN 673. (material) | 1.006 | 13.21 | 13.289 |
| mt21vva010 | m | Closa de juntes mitjançant l'aplicació amb pistola de silicona sintètica incolora. (material) | 3.5 | 0.85 | 2.975 |
| mt21vva021 | U | Material auxiliar per la col·locació de vidres. (material) | 1 | 1.26 | 1.260 |
| mo055 | h | Oficial 1ª vidrier. (mà d'obra) | 0.271 | 28.33 | 7.677 |
| mo110 | h | Ajudant vidrier. (mà d'obra) | 0.271 | 27.26 | 7.387 |
| % | % | Costos directes complementaris | 2 % | 32.588 | 0.652 |
|  |  | Costos directes |  |  | 33.240 |

Residus:
- col·locació: mt21vpi010a Lluna incolora, de 4 mm d'espessor. Segons UNE-EN 410 i UNE-EN 673; factor de residu 0.011
- col·locació: mt21vva010 Closa de juntes mitjançant l'aplicació amb pistola de silicona sintètica incolora; factor de residu 0.06

## Recursos

**mt21vpi010a** m² Lluna incolora, de 4 mm d'espessor. Segons UNE-EN 410 i UNE-EN 673
Dades tècniques: Cost energètic 150.287 MJ; Emissió de CO2 11.230 kg; Codi LER 17 02 02; Massa de l'element 10 kg; Volum 0.01 m3
Residus:
- embalatge: re170604 Materials d'aïllament diferents dels especificats en els codis 17 06 01 i 17 06 03. (component de residu); rendiment 0.013 kg; Codi LER 17 06 04; Massa de l'element 1 kg; Volum 0.001667 m3

**mt21vva010** m Closa de juntes mitjançant l'aplicació amb pistola de silicona sintètica incolora
Dades tècniques: Cost energètic 43.000 MJ; Emissió de CO2 1.770 kg; Codi LER 17 09 04; Massa de l'element 0.25 kg; Volum 0.000167 m3
