# Impermeabilització líquida, per a reparació de cobertes de difícil accés. Sistema MasterSeal Roof 2160 "MBCC de Sika"

- Propietat de l'arxiu: CYPE Ingenieros S.A.
- Format: FIEBDC-3/2016
- Programa: Generador de preus de la construcció. CYPE Ingenieros, S.A.
- Data: 17/06/2024
- Divisa: EUR
- Costos indirectes: 3 %
- IVA: 21 %

## N Aïllaments e impermeabilitzacions

### NL Impermeabilitzacions líquides

#### NLG Cobertes, galeries i balcons

**NLG090** m² Impermeabilització líquida, per a reparació de cobertes de difícil accés. Sistema MasterSeal Roof 2160 "MBCC de Sika".
Impermeabilització líquida, per a reparació de cobertes de difícil accés, de 2 a 2,5 mm de gruix total, sobre superfície suport d'acer inoxidable. Sistema MasterSeal Roof 2160 "MBCC de Sika" format per impermeabilitzant líquid, MasterSeal M 860 "MBCC de Sika", de color gris, prèvia aplicació d'emprimació incolora, MasterSeal P 691 "MBCC de Sika"; i segellat de la impermeabilització amb membrana elàstica impermeabilitzant color a escollir, MasterSeal TC 259 "MBCC de Sika".
Inclou: Neteja de la superfície suport. Aplicació de l'emprimació. Resolució dels punts singulars. Aplicació de l'impermeabilitzant. Aplicació de la capa de segellat.
Criteri d'amidament de projecte: Superfície mesurada en projecció horitzontal, segons documentació gràfica de Projecte, des de les cares interiors dels ampits o plastrons perimetrals que la limiten.
Criteri de mesura d'obra: Es mesurarà, en projecció horitzontal, la superfície realment executada segons especificacions de Projecte, des de les cares interiors dels ampits o plastrons perimetrals que la limiten.

| Codi | Ut | Descripció | Rendiment | Preu | Import |
|---|---|---|---|---|---|
| mt15bas120m | kg | Emprimació incolora, MasterSeal P 691 "MBCC de Sika", a base de resina de poliuretà monocomponent i dissolvents, per aplicar sobre PVC, EPDM, fusta, polièster o fibrociment, sobre membranes projectades tipus MasterSeal o com pont d'unió amb rasclet de goma i corró de pèl curt. (material) | 0.1 | 16.19 | 1.619 |
| mt15bas165a | kg | Impermeabilitzant líquid, MasterSeal M 860 "MBCC de Sika", de color gris, de dos components a base de resina de poliurea sense dissolvents i pigments, permeable al vapor d'aigua, amb duresa Shore A aproximada de 75, segons UNE-EN ISO 868 i elongació a ruptura >= 700%, segons UNE-EN ISO 8339, per a aplicar amb plana dentada, per conformar una membrana impermeable en cobertes planes o inclinades, segons UNE-EN 13813. (material) | 1.5 | 16.23 | 24.345 |
| mt15bas150b | kg | Membrana elàstica impermeabilitzant color a escollir, MasterSeal TC 259 "MBCC de Sika", compost per poliuretà alifàtic monocomponent i dissolvents, amb resistència als raigs UV, d'aplicació com a capa d'acabat elàstica per a protecció enfront de la intempèrie, en el sistema MasterSeal Roof d'impermeabilització vista de cobertes. (material) | 0.2 | 16.63 | 3.326 |
| mo032 | h | Oficial 1ª aplicador de productes impermeabilitzants. (mà d'obra) | 0.518 | 28.42 | 14.722 |
| mo070 | h | Ajudant aplicador de productes impermeabilitzants. (mà d'obra) | 0.518 | 25.28 | 13.095 |
| % | % | Costos directes complementaris | 2 % | 57.107 | 1.142 |
|  |  | Costos directes |  |  | 58.249 |

Residus:
- col·locació: mt15bas120m; factor de residu 0.03
- col·locació: mt15bas165a; factor de residu 0.03
- col·locació: mt15bas150b; factor de residu 0.03

## Recursos

**mt15bas120m** kg Emprimació incolora
Dades tècniques: Cost energètic 94.263 MJ; Emissió de CO2 3.778 kg; Codi LER 17 09 04; Massa de l'element 1 kg; Volum 0.000667 m3
Residus:
- embalatge: re170203 Plàstic. (component de residu); rendiment 0.003 kg; Codi LER 17 02 03; Massa de l'element 1 kg; Volum 0.001667 m3

**mt15bas165a** kg Impermeabilitzant líquid
Dades tècniques: Cost energètic 86.761 MJ; Emissió de CO2 3.294 kg; Codi LER 17 09 04; Massa de l'element 1 kg; Volum 0.000667 m3
Residus:
- embalatge: re170203 Plàstic; rendiment 0.003 kg

**mt15bas150b** kg Membrana elàstica impermeabilitzant color a escollir
Dades tècniques: Cost energètic 144.209 MJ; Emissió de CO2 7.002 kg; Codi LER 17 09 04; Massa de l'element 1 kg; Volum 0.000667 m3
Residus:
- embalatge: re150104 Envasos metàl·lics. (component de residu); rendiment 0.003 kg; Codi LER 15 01 04; Massa de l'element 1 kg; Volum 0.001667 m3
