# Revestiment mural amb panells de fusta massissa

- Propietat de l'arxiu: CYPE Ingenieros S.A.
- Format: FIEBDC-3/2016
- Programa: Generador de preus de la construcció. CYPE Ingenieros, S.A.
- Data: 17/06/2024
- Divisa: EUR
- Costos indirectes: 3 %
- IVA: 21 %

## R Revestiments i extradossats

### RD Decoratius

#### RDM De fusta

**RDM030** m² Revestiment mural amb panells de fusta massissa.
Revestiment mural amb panells formats per llistons de fusta massissa de samba (Triplochiton scleroxylon), sense tractar, acabat envernissat, de 120x1500 mm i 20 mm de gruix, amb les vores encadellades, en posició horitzontal. Col·locació en obra: amb claus sobre llistons de fusta, amb una separació de 500 mm. Inclús cargols per a la fixació de les llates a la superfície suport.
Inclou: Neteja i preparació de la superfície suport. Replanteig de les llates sobre el parament. Fixació de les llates sobre el parament. Tall i preparació del revestiment. Col·locació i fixació del revestiment. Resolució de trobades i punts singulars.
Criteri d'amidament de projecte: Superfície mesurada segons documentació gràfica de Projecte, deduint els buits de superfície major de 2 m².
Criteri de mesura d'obra: Es mesurarà la superfície realment executada segons especificacions de Projecte, deduint els buits de superfície major de 2 m².

| Codi | Ut | Descripció | Rendiment | Preu | Import |
|---|---|---|---|---|---|
| mt07mee203ff | m | Llistó de 40x40 mm de secció, de fusta de pinastre (Pinus pinaster), tractada en autoclau, amb classe d'ús 4, segons UNE-EN 335, acabat raspallat, amb humitat inferior al 20%. (material) | 2 | 1.7 | 3.400 |
| mt29tma120 | U | Cargol d'acer galvanitzat, de 80 mm de longitud, amb volandera. (material) | 3 | 0.1 | 0.300 |
| mt29tma130 | U | Tac llarg, de plàstic, per a paret. (material) | 3 | 0.02 | 0.060 |
| mt22bar070a | m² | Panell format per llistons de fusta massissa de samba (Triplochiton scleroxylon), sense tractar, Euroclasse D-s2, d0 de reacció al foc, segons UNE-EN 13501-1, acabat envernissat, de 120x1500 mm i 20 mm de gruix, amb les vores encadellades. (material) | 1.05 | 165 | 173.250 |
| mt13eag022 | U | Clau d'acer per fixació d'elements de fusta a suport de fusta. (material) | 16 | 0.04 | 0.640 |
| mo017 | h | Oficial 1ª fuster. (mà d'obra) | 0.852 | 28.92 | 24.640 |
| mo058 | h | Ajudant fuster. (mà d'obra) | 0.852 | 25.48 | 21.709 |
| % | % | Costos directes complementaris | 2 % | 223.999 | 4.480 |
|  |  | Costos directes |  |  | 228.479 |

Residus:
- col·locació: mt07mee203ff; factor de residu 0.0139167
- col·locació: mt29tma120 Cargol d'acer galvanitzat, de 80 mm de longitud, amb volandera; factor de residu 0.005

## Recursos

**mt07mee203ff** m Llistó de 40x40 mm de secció
Dades tècniques: Cost energètic 55.391 MJ; Emissió de CO2 -0.875 kg; Codi LER 17 02 01; Massa de l'element 0.66 kg; Volum 0.0006 m3
Residus:
- embalatge: re170203 Plàstic. (component de residu); rendiment 0.002 kg; Codi LER 17 02 03; Massa de l'element 1 kg; Volum 0.001667 m3

**mt29tma120** U Cargol d'acer galvanitzat, de 80 mm de longitud, amb volandera
Dades tècniques: Cost energètic 0.277 MJ; Emissió de CO2 0.029 kg; Codi LER 17 04 05; Massa de l'element 0.011 kg; Volum 0.000005 m3
Residus:
- embalatge: re150101 Envasos de paper i cartró. (component de residu); rendiment 0.001 kg; Codi LER 15 01 01; Massa de l'element 1 kg; Volum 0.001333 m3
