# Tarima flotant per a interior, de taules encadellades de fusta massissa, acabat raspallat, sense tractar

- Propietat de l'arxiu: CYPE Ingenieros S.A.
- Format: FIEBDC-3/2016
- Programa: Generador de preus de la construcció. CYPE Ingenieros, S.A.
- Data: 17/06/2024
- Divisa: EUR
- Costos indirectes: 3 %
- IVA: 21 %

## R Revestiments i extradossats

### RS Paviments

#### RSM De fusta

**RSM025** m² Tarima flotant per a interior, de taules encadellades de fusta massissa, acabat raspallat, sense tractar.
Tarima flotant per a interior, de taules encadellades de fusta massissa de pi, acabat raspallat, sense tractar, amb color uniforme i mínima presència de petits nusos sans, de 17 mm d'espessor, emboetades entre sí mitjançant clips, col·locades a trencajunts sobre capa d'aïllament. Inclús accessoris de muntatge.
Criteri de valoració econòmica: El preu no inclou la capa d'aïllament ni la capa d'acabat.
Inclou: Col·locació i retall de la primera filada per una cantonada de l'habitació. Col·locació i retall de les següents filades. Unió de les taules mitjançant clips. Col·locació i retall de l'última filada.
Criteri d'amidament de projecte: Superfície útil, mesura segons documentació gràfica de Projecte. No s'ha incrementat l'amidament per trencaments i retallades, ja que en la descomposició s'ha considerat un 5% més de peces.
Criteri de mesura d'obra: Es mesurarà la superfície realment executada segons especificacions de Projecte.

| Codi | Ut | Descripció | Rendiment | Preu | Import |
|---|---|---|---|---|---|
| mt18mta070a | m² | Tarima flotant per a interior, de taules encadellades de fusta massissa de pi, acabat raspallat, sense tractar, amb color uniforme i mínima presència de petits nusos sans, de 17 mm d'espessor. (material) | 1.05 | 16.3 | 17.115 |
| mt18mva100 | U | Clip per fixació de taula de fusta en tarima flotant. (material) | 13 | 0.2 | 2.600 |
| mt18mva021 | U | Accessoris de muntatge per a col·locació de tarima flotant amb clips. (material) | 0.5 | 2.15 | 1.075 |
| mo025 | h | Oficial 1ª instal·lador de paviments de fusta. (mà d'obra) | 0.641 | 28.42 | 18.217 |
| mo063 | h | Ajudant instal·lador de paviments de fusta. (mà d'obra) | 0.641 | 25.28 | 16.204 |
| % | % | Costos directes complementaris | 2 % | 55.211 | 1.104 |
|  |  | Costos directes |  |  | 56.315 |

Residus:
- col·locació: mt18mta070a; factor de residu 0.014
- col·locació: mt18mva100 Clip per fixació de taula de fusta en tarima flotant; factor de residu 0.00465

## Recursos

**mt18mta070a** m² Tarima flotant per a interior
Dades tècniques: Cost energètic 562.391 MJ; Emissió de CO2 -8.820 kg; Codi LER 17 02 01; Massa de l'element 6.69 kg; Volum 0.006082 m3
Residus:
- embalatge: re170203 Plàstic. (component de residu); rendiment 0.03 kg; Codi LER 17 02 03; Massa de l'element 1 kg; Volum 0.001667 m3

**mt18mva100** U Clip per fixació de taula de fusta en tarima flotant
Dades tècniques: Cost energètic 0.960 MJ; Emissió de CO2 0.141 kg; Codi LER 17 04 05; Massa de l'element 0.02 kg; Volum 0.00001 m3
Residus:
- embalatge: re150101 Envasos de paper i cartró. (component de residu); rendiment 0.001 kg; Codi LER 15 01 01; Massa de l'element 1 kg; Volum 0.001333 m3
