# Tractament d'acabat superficial de paviment de terratzo

- Propietat de l'arxiu: CYPE Ingenieros S.A.
- Format: FIEBDC-3/2016
- Programa: Generador de preus de la construcció. CYPE Ingenieros, S.A.
- Data: 30/07/2024
- Divisa: EUR
- Costos indirectes: 3 %
- IVA: 21 %

## R Revestiments i extradossats

### RS Paviments

#### RSY Reparacions

**RSY042** m² Tractament d'acabat superficial de paviment de terratzo.
Reparació de paviment de terratzo mitjançant polit fi amb mola de fins a 400 mm de gra i acabat abrillantat amb llana d'acer. Inclús retirada de llots procedents del polit fi i neteja prèvia a l'abrillantat.
Inclou: Polit fi. Neteja. Abrillantat.
Criteri d'amidament de projecte: Superfície mesurada segons documentació gràfica de Projecte.
Criteri de mesura d'obra: Es mesurarà la superfície realment executada segons especificacions de Projecte.

| Codi | Ut | Descripció | Rendiment | Preu | Import |
|---|---|---|---|---|---|
| mq08war155 | h | Abrillantadora per al cristal·litzat o l'abrillantat de paviments de pedra natural o de terratzo, amb plat de llana d'acer o esponja sintètica. (maquinària) | 0.174 | 2.41 | 0.419 |
| mo037 | h | Oficial 1ª polidor de paviments. (mà d'obra) | 0.285 | 28.42 | 8.100 |
| % | % | Costos directes complementaris | 2 % | 8.519 | 0.170 |
|  |  | Costos directes |  |  | 8.689 |
