# Taquilla de tauler fenòlic HPL

- Propietat de l'arxiu: CYPE Ingenieros S.A.
- Format: FIEBDC-3/2016
- Programa: Generador de preus de la construcció. CYPE Ingenieros, S.A.
- Data: 30/07/2024
- Divisa: EUR
- Costos indirectes: 3 %
- IVA: 21 %

## S Senyalització i equipament

### SV Vestuaris

#### SVT Armariets

**SVT020** U Taquilla de tauler fenòlic HPL.
Taquilla modular per a vestuari, de 400 mm d'amplada, 500 mm de profunditat i 1800 mm d'altura, de tauler fenòlic HPL, color a escollir formada per dues portes de 900 mm d'altura i 13 mm de gruix, laterals, prestatges, sostre, divisió i terra de 10 mm d'espessor, i fons perforat per a ventilació de 3 mm d'espessor. Inclús elements de fixació, potes regulables de PVC, panys de relliscada, claus, plaques de numeració, frontisses antivandàliques d'acer inoxidable i barres per penjar d'alumini amb penjadors antilliscants d'ABS. Totalment muntada.
Inclou: Replanteig. Col·locació, anivellació i fixació de l'armariet.
Criteri d'amidament de projecte: Nombre d'unitats previstes, segons documentació gràfica de Projecte.
Criteri de mesura d'obra: Es mesurarà el nombre d'unitats realment col·locades segons especificacions de Projecte.

| Codi | Ut | Descripció | Rendiment | Preu | Import |
|---|---|---|---|---|---|
| mt45tvg020b | U | Taquilla modular per a vestuari, de 400 mm d'amplada, 500 mm de profunditat i 1800 mm d'altura, de tauler fenòlic HPL, color a escollir formada per dues portes de 900 mm d'altura i 13 mm de gruix, laterals, prestatges, sostre, divisió i terra de 10 mm d'espessor, i fons perforat per a ventilació de 3 mm d'espessor, inclús potes regulables de PVC, panys de relliscada, claus, plaques de numeració, frontisses antivandàliques d'acer inoxidable i barres per penjar d'alumini amb penjadors antilliscants d'ABS. (material) | 1 | 215 | 215.000 |
| mo011 | h | Oficial 1ª muntador. (mà d'obra) | 0.272 | 29.34 | 7.980 |
| mo080 | h | Ajudant muntador. (mà d'obra) | 0.272 | 25.28 | 6.876 |
| % | % | Costos directes complementaris | 2 % | 229.856 | 4.597 |
|  |  | Costos directes |  |  | 234.453 |

## Recursos

**mt45tvg020b** U Taquilla modular per a vestuari
Dades tècniques: Cost energètic 1358.800 MJ; Emissió de CO2 58.098 kg
Residus:
- embalatge: re150101 Envasos de paper i cartró. (component de residu); rendiment 0.516 kg; Codi LER 15 01 01; Massa de l'element 1 kg; Volum 0.001333 m3
