# Paviment esportiu de gespa sintètica

- Propietat de l'arxiu: CYPE Ingenieros S.A.
- Format: FIEBDC-3/2016
- Programa: Generador de preus de la construcció. CYPE Ingenieros, S.A.
- Data: 30/07/2024
- Divisa: EUR
- Costos indirectes: 3 %
- IVA: 21 %

## U Urbanització interior de la parcel·la

### UD Pistes esportives

#### UDB Paviments de gespa sintètica

**UDB010** m² Paviment esportiu de gespa sintètica.
Paviment esportiu per a camp de rugbi, format per gespa sintètica, compost de flocs rectes monofilament de 5/8" bicolor amb forma de diamant, de fibra 100% polietilè resistent als raigs UV, 12000 decitex, 400 micres de gruix, 6 fils per floc, teixits sobre base de polipropilè reforçada amb una capa de feltre, amb termofixat i segellat amb làtex, de 60 mm d'altura de pel, de 62 mm d'altura total de moqueta, 2886 g/m² i 8190 flocs/m², amb línies de joc de gespa sintètica, color blanc, banda d'unió de geotèxtil de polipropilè, de 300 mm d'amplada i adhesiu de poliuretà bicomponent, llastrat amb 20 kg/m² d'àrid silici, de granulometria compresa entre 0,4 i 0,8 mm i 12 kg/m² de gransa de cautxú, d'entre 0,8 i 2,5 mm.
Inclou: Replanteig de les dimensions de la pista esportiva. Col·locació de la gespa sintètica. Llastrat de la superfície. Marcat de línies.
Criteri d'amidament de projecte: Superfície mesurada segons documentació gràfica de Projecte.
Criteri de mesura d'obra: Es mesurarà la superfície realment executada segons especificacions de Projecte.

| Codi | Ut | Descripció | Rendiment | Preu | Import |
|---|---|---|---|---|---|
| mt47cit280f | m² | Gespa sintètica, compost de flocs rectes monofilament de 5/8" bicolor amb forma de diamant, de fibra 100% polietilè resistent als raigs UV, 12000 decitex, 400 micres de gruix, 6 fils per floc, teixits sobre base de polipropilè reforçada amb una capa de feltre, amb termofixat i segellat amb làtex, de 60 mm d'altura de pel, de 62 mm d'altura total de moqueta, 2886 g/m² i 8190 flocs/m², subministrat en rotllos. (material) | 1 | 19.89 | 19.890 |
| mt47cit260a | kg | Adhesiu de poliuretà bicomponent. (material) | 0.12 | 4.31 | 0.517 |
| mt47cit250b | m | Banda d'unió de geotèxtil de polipropilè, de 300 mm d'amplada, per a camps de futbol de gespa sintètica, subministrada en rotllos. (material) | 0.48 | 1.29 | 0.619 |
| mt47cit004a | kg | Àrid silici, de granulometria compresa entre 0,4 i 0,8 mm, subministrat en sacs. (material) | 20 | 0.15 | 3.000 |
| mt47cit270a | kg | Gransa de cautxú, d'entre 0,8 i 2,5 mm. (material) | 12 | 0.44 | 5.280 |
| mq07cel010 | h | Carretó elevador dièsel de doble tracció de 8 t. (maquinària) | 0.003 | 27.52 | 0.083 |
| mq11ext020 | h | Estenedora fibril·ladora per a gespa sintètica. (maquinària) | 0.005 | 51.91 | 0.260 |
| mo041 | h | Oficial 1ª construcció d'obra civil. (mà d'obra) | 0.066 | 28.42 | 1.876 |
| mo087 | h | Ajudant construcció d'obra civil. (mà d'obra) | 0.066 | 25.28 | 1.668 |
| % | % | Costos directes complementaris | 2 % | 33.193 | 0.664 |
|  |  | Costos directes |  |  | 33.857 |

Residus:
- col·locació: mt47cit280f; factor de residu 0.0208493
- col·locació: mt47cit260a Adhesiu de poliuretà bicomponent; factor de residu 0.040716
- col·locació: mt47cit250b; factor de residu 0.011
- col·locació: mt47cit004a Àrid silici, de granulometria compresa entre 0,4 i 0,8 mm, subministrat en sacs; factor de residu 0.009

## Recursos

**mt47cit280f** m² Gespa sintètica
Dades tècniques: Cost energètic 284.642 MJ; Emissió de CO2 14.132 kg; Codi LER 17 02 03; Massa de l'element 2.886 kg; Volum 0.00481 m3
Residus:
- embalatge: re170203 Plàstic. (component de residu); rendiment 0.052 kg; Codi LER 17 02 03; Massa de l'element 1 kg; Volum 0.001667 m3

**mt47cit260a** kg Adhesiu de poliuretà bicomponent
Dades tècniques: Cost energètic 144.471 MJ; Emissió de CO2 7.014 kg; Codi LER 17 09 04; Massa de l'element 1 kg; Volum 0.000667 m3
Residus:
- embalatge: re170203 Plàstic; rendiment 0.003 kg

**mt47cit250b** m Banda d'unió de geotèxtil de polipropilè
Dades tècniques: Cost energètic 12.594 MJ; Emissió de CO2 0.625 kg; Codi LER 17 02 03; Massa de l'element 0.09 kg; Volum 0.00015 m3
Residus:
- embalatge: re170203 Plàstic; rendiment 0.04 kg

**mt47cit004a** kg Àrid silici, de granulometria compresa entre 0,4 i 0,8 mm, subministrat en sacs
Dades tècniques: Cost energètic 0.559 MJ; Emissió de CO2 0.028 kg; Codi LER 01 04 08; Massa de l'element 1 kg; Volum 0.000667 m3
Residus:
- embalatge: re170203 Plàstic; rendiment 0.005 kg

**mt47cit270a** kg Gransa de cautxú, d'entre 0,8 i 2,5 mm
Dades tècniques: Cost energètic 89.324 MJ; Emissió de CO2 3.894 kg
Residus:
- embalatge: re170203 Plàstic; rendiment 0.005 kg
