# Boca de rec

- Propietat de l'arxiu: CYPE Ingenieros S.A.
- Format: FIEBDC-3/2016
- Programa: Generador de preus de la construcció. CYPE Ingenieros, S.A.
- Data: 06/06/2025
- Divisa: EUR
- Costos indirectes: 3 %
- IVA: 21 %

## U Urbanització interior de la parcel·la

### UR Reg

#### URE Equips

**URE010** U Boca de rec.
Boca de reg, formada per cos i tapa de ferro colat amb pany de quadrat, brida d'entrada, clau de tall i ràcord de sortida tipus Madrid de llautó de 40 mm de diàmetre, enterrada. Inclús accessoris de connexió a la canonada d'abastiment i distribució.
Inclou: Instal·lació en el terreny i connexió hidràulica a la canonada de proveïment i distribució. Reblert de la rasa. Neteja hidràulica de la unitat. Realització de proves de servei.
Criteri d'amidament de projecte: Nombre d'unitats previstes, segons documentació gràfica de Projecte.
Criteri de mesura d'obra: Es mesurarà el nombre d'unitats realment executades segons especificacions de Projecte.

| Codi | Ut | Descripció | Rendiment | Preu | Import |
|---|---|---|---|---|---|
| mt48wwg100d | U | Boca de reg, formada per cos i tapa de ferro colat amb pany de quadrat, brida d'entrada, clau de tall i ràcord de sortida tipus Madrid de llautó de 40 mm de diàmetre. (material) | 1 | 225.88 | 225.880 |
| mt37tpj023fe | U | Collarí de presa de PP amb quatre cargols, per a tub de 63 mm de diàmetre exterior, amb presa per a connexió roscada de 1 1/2" de diàmetre, PN=16 atm, amb juntes elàstiques de EPDM, segons UNE-EN ISO 15874-3. (material) | 1 | 5.86 | 5.860 |
| mt37tpa030da | m | Tub de polietilè PE 40 de color negre amb bandes de color blau, de 40 mm de diàmetre exterior i 5,5 mm de gruix, PN=10 atm, segons UNE-EN 12201-2. (material) | 1 | 4.09 | 4.090 |
| mo008 | h | Oficial 1ª lampista. (mà d'obra) | 0.391 | 30.63 | 11.976 |
| mo107 | h | Ajudant lampista. (mà d'obra) | 0.391 | 26.36 | 10.307 |
| % | % | Costos directes complementaris | 2 % | 258.113 | 5.162 |
|  |  | Costos directes |  |  | 263.275 |

Residus:
- col·locació: mt37tpj023fe; factor de residu 0.0275
- col·locació: mt37tpa030da; factor de residu 0.043831

## Recursos

**mt37tpj023fe** U Collarí de presa de PP amb quatre cargols
Dades tècniques: Cost energètic 36.833 MJ; Emissió de CO2 1.858 kg; Codi LER 17 02 03; Massa de l'element 0.38 kg; Volum 0.000633 m3
Residus:
- embalatge: re150101 Envasos de paper i cartró. (component de residu); rendiment 0.035 kg; Codi LER 15 01 01; Massa de l'element 1 kg; Volum 0.001333 m3

**mt37tpa030da** m Tub de polietilè PE 40 de color negre amb bandes de color blau
Dades tècniques: Cost energètic 45.180 MJ; Emissió de CO2 1.335 kg; Codi LER 17 02 03; Massa de l'element 0.29 kg; Volum 0.000483 m3
Residus:
- embalatge: re170201 Fusta. (component de residu); rendiment 0.04 kg; Codi LER 17 02 01; Massa de l'element 1 kg; Volum 0.000909 m3
