# Decoració d'entrada

- Propietat de l'arxiu: CYPE Ingenieros S.A.
- Format: FIEBDC-3/2016
- Programa: Generador de preus de la construcció. CYPE Ingenieros, S.A.
- Data: 30/07/2024
- Divisa: EUR
- Costos indirectes: 3 %
- IVA: 21 %

## S Senyalització i equipament

### SZ Zones comuns

#### SZB Entrades

**SZB020** U Decoració d'entrada.
Preu: 1200
Decoració d'entrada a edifici d'habitatges mitjançant la formació de revestiments dels paraments verticals. Inclús fusteria exterior en accés a entrada. Característiques i qualitats dels materials a triar per la Direcció d'obra.
Inclou: Marcat dels punts de fixació. Col·locació de la fusteria. Segellat de junts perimetrals. Ajustament final. Preparació del parament suport a revestir. Execució de l'acabat superficial.
Criteri d'amidament de projecte: Nombre d'unitats previstes, segons documentació gràfica de Projecte.
Criteri de mesura d'obra: Es mesurarà el nombre d'unitats realment executades segons especificacions de Projecte.

| Codi | Ut | Descripció | Preu |
|---|---|---|---|
| % | % | Costos directes complementaris | 0 |
