# Excavació a cel obert sota rasant

- Propietat de l'arxiu: CYPE INGENIEROS, S.A.
- Format: FIEBDC-3/2002
- Divisa: EUR
- Costos indirectes: 3.00 %
- IVA: 21.00 %

## A Condicionament del terreny

### AC Moviment de terres en obra civil

#### ACE Excavacions

**ACE015** m³ Excavació a cel obert sota rasant, en terra disgregada, de fins a 4 m de profunditat màxima, amb mitjans mecànics, i càrrega a camió. Inclús tall per pous de recalçar, realitzats en distintes fases segons ordre preestablerta.
Excavació a cel obert sota rasant, en terra disgregada, de fins a 4 m de profunditat màxima, amb mitjans mecànics, i càrrega a camió. Inclús tall per pous de recalçar, realitzats en distintes fases segons ordre preestablerta.
Inclou: Replanteig general i fixació dels punts i nivells de referència. Situació dels punts topogràfics. Replanteig dels pous de recalçar i senyalització de les fases. Excavació mitjançat tall per pous de recalçar i extracció de les terres. Càrrega a camió de les terres excavades.
Criteri d'amidament de projecte: Volum mesurat sobre les seccions teòriques de l'excavació, segons documentació gràfica de Projecte.
Criteri de mesura d'obra: Es mesurarà el volum teòric executat segons especificacions de Projecte, sense incloure els increments per excessos d'excavació no autoritzats, ni el reblert necessari per a reconstruir la secció teòrica per defectes imputables al Contractista. Es mesurarà l'excavació una vegada realitzada i abans que sobre ella s'efectuï cap tipus de reblert. Si el Contractista tanqués l'excavació abans de conformat l'amidament, s'entendrà que s'avé al que unilateralment determini el director de l'execució de l'obra.
Criteri de valoració econòmica: El preu inclou la formació de la rampa provisional per a accés de la maquinària al fons de l'excavació i la seva posterior retirada, però no inclou el transport dels materials excavats.

| Codi | Ut | Descripció | Rendiment | Preu | Import |
|---|---|---|---|---|---|
| mq01ret020c | h | Retrocarregadora sobre pneumàtics, de 74,9 kW. (maquinària) | 0.080 | 41.35 | 3.31 |
| mo087 | h | Ajudant construcció d'obra civil. (mà d'obra) | 0.065 | 21.75 | 1.41 |
| % | % | Costos directes complementaris | 2 % | 4.72 | 0.09 |
|  |  | Costos directes |  |  | 4.81 |
