# Excavació de pous en terra tova, de fins a 1,25 m de profunditat màxima, amb mitjans manuals, i carga mecànica a camió

- Propietat de l'arxiu: CYPE INGENIEROS, S.A.
- Format: FIEBDC-3/2002
- Divisa: EUR
- Costos indirectes: 3.00 %
- IVA: 21.00 %

## A Condicionament del terreny

### AC Moviment de terres en obra civil

#### ACE Excavacions

**ACE031** m³ Excavació de pous en terra tova, de fins a 1,25 m de profunditat màxima, amb mitjans manuals, i carga mecànica a camió.
Excavació de pous en terra tova, de fins a 1,25 m de profunditat màxima, amb mitjans manuals, i carga mecànica a camió.
Inclou: Replanteig en el terreny. Situació dels punts topogràfics. Excavació en successives rases horitzontals i extracció de terres. Càrrega mecànica a camió dels materials excavats.
Criteri d'amidament de projecte: Volum mesurat sobre les seccions teòriques de l'excavació, segons documentació gràfica de Projecte.
Criteri de mesura d'obra: Es mesurarà el volum teòric executat segons especificacions de Projecte, sense incloure els increments per excessos d'excavació no autoritzats, ni el reblert necessari per a reconstruir la secció teòrica per defectes imputables al Contractista. Es mesurarà l'excavació una vegada realitzada i abans que sobre ella s'efectuï cap tipus de reblert. Si el Contractista tanqués l'excavació abans de conformat l'amidament, s'entendrà que s'avé al que unilateralment determini el director de l'execució de l'obra.
Criteri de valoració econòmica: El preu no inclou el transport dels materials excavats.

| Codi | Ut | Descripció | Rendiment | Preu | Import |
|---|---|---|---|---|---|
| mq01ret020c | h | Retrocarregadora sobre pneumàtics, de 74,9 kW. (maquinària) | 0.050 | 41.35 | 2.07 |
| mo087 | h | Ajudant construcció d'obra civil. (mà d'obra) | 2.366 | 21.75 | 51.46 |
| % | % | Costos directes complementaris | 2 % | 53.53 | 1.07 |
|  |  | Costos directes |  |  | 54.60 |
