# Perfilat i repassada de talussos de desmunt, de fins a 3 m d'altura, en terra, amb mitjans mecànics

- Propietat de l'arxiu: CYPE INGENIEROS, S.A.
- Format: FIEBDC-3/2002
- Divisa: EUR
- Costos indirectes: 3.00 %
- IVA: 21.00 %

## A Condicionament del terreny

### AC Moviment de terres en obra civil

#### ACP Perfilats, refinaments i rasantejos

**ACP010** m² Perfilat i repassada de talussos de desmunt, de fins a 3 m d'altura, en terra, amb mitjans mecànics.
Perfilat i repassada de talussos de desmunt, de fins a 3 m d'altura, en terra, amb mitjans mecànics.
Inclou: Preparació de la zona de treball. Situació dels punts topogràfics. Execució del perfilat i de la repassada.
Criteri d'amidament de projecte: Superfície mesurada segons documentació gràfica de Projecte.
Criteri de mesura d'obra: Es mesurarà la superfície realment executada segons especificacions de Projecte.

| Codi | Ut | Descripció | Rendiment | Preu | Import |
|---|---|---|---|---|---|
| mq01mot010a | h | Motoanivelladora de 141 kW. (maquinària) | 0.002 | 69.12 | 0.14 |
| % | % | Costos directes complementaris | 2 % | 0.14 | 0.00 |
|  |  | Costos directes |  |  | 0.14 |
