# Mur d'escullera de blocs de pedra granítica, confrontada, col·locats amb retroexcavadora sobre cadenes amb pinça per a escullera

- Propietat de l'arxiu: CYPE INGENIEROS, S.A.
- Format: FIEBDC-3/2002
- Divisa: EUR
- Costos indirectes: 3.00 %
- IVA: 21.00 %

## C Fonamentacions

### CC Contencions

#### CCE Murs d'escullera

**CCE010** m³ Mur d'escullera de blocs de pedra granítica, confrontada, col·locats amb retroexcavadora sobre cadenes amb pinça per a escullera.
Formació de mur d'escullera de blocs de pedra granítica, confrontada, col·locats amb retroexcavadora sobre cadenes amb pinça per a escullera. Inclús p/p de preparació de la base suport.
Inclou: Replanteig. Preparació de la superfície de recolzament. Col·locació dels blocs de pedra. Retirada del material sobrant.
Criteri d'amidament de projecte: Volum mesurat sobre la secció teòrica de càlcul, segons documentació gràfica de Projecte.
Criteri de mesura d'obra: Es mesurarà el volum teòric executat segons especificacions de Projecte.

| Codi | Ut | Descripció | Rendiment | Preu | Import |
|---|---|---|---|---|---|
| mt06psm020e | t | Bloc de pedra granítica, confrontada. (material) | 1.950 | 11.25 | 21.94 |
| mq01exc020a | h | Retroexcavadora sobre cadenes, de 118 kW, amb pinça per a escullera. (maquinària) | 0.495 | 116.06 | 57.45 |
| mo040 | h | Oficial 1ª construcció d'obra civil. (mà d'obra) | 0.477 | 23.30 | 11.11 |
| % | % | Costos directes complementaris | 2 % | 90.50 | 1.81 |
|  |  | Costos directes |  |  | 92.31 |
