# Geotèxtil no teixit

- Propietat de l'arxiu: CYPE INGENIEROS, S.A.
- Format: FIEBDC-3/2002
- Divisa: EUR
- Costos indirectes: 3.00 %
- IVA: 21.00 %

## N Aïllaments e impermeabilitzacions

### NG Geosintètics

#### NGX Geotèxtils

**NGX010** m² Geotèxtil no teixit.
Subministrament i col·locació sobre el terreny de geotèxtil no teixit compost per fibres de polipropilè unides per tiretes, amb una resistència a la tracció longitudinal de 25,2 kN/m, una resistència a la tracció transversal de 25,6 kN/m, una obertura de con a l'assaig de perforació dinàmica segons UNE-EN ISO 13433 inferior a 9,6 mm, resistència CBR a punxonament 4,5 kN i una massa superficial de 350 g/m². Inclús talls, fixacions al terreny, resolució de cavalcaments i unions.
Inclou: Col·locació del geotèxtil sobre el terreny. Resolució de cavalcaments i unions. Fixació del geotèxtil al terreny mitjançant grapes.
Criteri d'amidament de projecte: Superfície mesurada segons documentació gràfica de Projecte.
Criteri de mesura d'obra: Es mesurarà la superfície realment executada segons especificacions de Projecte, incloent els lliuraments i els solapes.

| Codi | Ut | Descripció | Rendiment | Preu | Import |
|---|---|---|---|---|---|
| mt14gsa030mm | m² | Geotèxtil no teixit compost per fibres de polipropilè unides per tiretes, amb una resistència a la tracció longitudinal de 25,2 kN/m, una resistència a la tracció transversal de 25,6 kN/m, una obertura de con a l'assaig de perforació dinàmica segons UNE-EN ISO 13433 inferior a 9,6 mm, resistència CBR a punxonament 4,5 kN i una massa superficial de 350 g/m². Segons UNE-EN 13252. (material) | 1.100 | 1.79 | 1.97 |
| mo041 | h | Oficial 1ª construcció d'obra civil. (mà d'obra) | 0.003 | 25.57 | 0.08 |
| mo087 | h | Ajudant construcció d'obra civil. (mà d'obra) | 0.005 | 22.73 | 0.11 |
| % | % | Costos directes complementaris | 2 % | 2.16 | 0.04 |
|  |  | Costos directes |  |  | 2.20 |
