# Xarxa vertical de protecció de buit d'escala en construcció

- Propietat de l'arxiu: CYPE INGENIEROS, S.A.
- Format: FIEBDC-3/2002
- Divisa: EUR
- Costos indirectes: 3.00 %
- IVA: 21.00 %

## Y Seguretat i salut

### YC Sistemes de protecció col·lectiva

#### YCE Protecció d'escales

**YCE040** m² Xarxa vertical de protecció de buit d'escala en construcció.
Protecció de buit d'escala en construcció mitjançant xarxa vertical de protecció, de poliamida d'alta tenacitat, de 4 mm de diàmetre, fixada al lateral de la llosa mitjançant taulons petits de fusta de pi de 15x5,2 cm, amortitzables en 4 usos. Inclús claus d'acer per a la subjecció de la fusta a la llosa d'escala.
Criteri d'amidament de projecte: Superfície mesurada segons Estudi o Estudi Bàsic de Seguretat i Salut.
Criteri de mesura d'obra: S'amidarà la superfície realment muntada segons especificacions d'Estudi o Estudi Bàsic de Seguretat i Salut.

| Codi | Ut | Descripció | Rendiment | Preu | Import |
|---|---|---|---|---|---|
| mt50spr015 | m² | Xarxa vertical de protecció, de poliamida d'alta tenacitat, de color blanc. Corda de xarxa de calibre 4 mm. Configuració de la xarxa al rombe. (material) | 1.200 | 1.91 | 2.29 |
| mt50spa050g | m³ | Tauló petit de fusta de pi, dimensions 15x5,2 cm. (material) | 0.001 | 434.00 | 0.43 |
| mt50spa101 | kg | Claus d'acer. (material) | 0.020 | 1.91 | 0.04 |
| mo119 | h | Oficial 1ª Seguretat i Salut. (mà d'obra) | 0.462 | 28.42 | 13.13 |
| mo120 | h | Peó Seguretat i Salut. (mà d'obra) | 0.659 | 23.81 | 15.69 |
| % | % | Costos directes complementaris | 2 % | 31.58 | 0.63 |
|  |  | Costos directes |  |  | 32.21 |
