# Sistema T de xarxa de seguretat col·locada horitzontalment amb consoles

- Propietat de l'arxiu: CYPE INGENIEROS, S.A.
- Format: FIEBDC-3/2002
- Divisa: EUR
- Costos indirectes: 3.00 %
- IVA: 21.00 %

## Y Seguretat i salut

### YC Sistemes de protecció col·lectiva

#### YCF Protecció perimetral de vores de forjat

**YCF040** m Sistema T de xarxa de seguretat col·locada horitzontalment amb consoles.
Sistema T de xarxa de seguretat col·locada horitzontalment, primera posta, mitjançant muntatge en el terra i elevació posterior a la planta, format per: xarxa de seguretat UNE-EN 1263-1 T A2 M60 Q M, de poliamida d'alta tenacitat, nuada, de color blanc, amortitzable en 10 posades; consola amb braços articulats separats entre si una distància màxima de 4 m, travessers metàl·lics i recolzaments inferiors, amortitzable en 50 usos i caixetins per a ancoratge al forjat, amortitzables en 50 usos. Inclús corda d'unió de polipropilè, per unir les xarxes i corda de lligat de polipropilè, per lligar la corda perimetral de les xarxes a un suport adequat.
Criteri d'amidament de projecte: Longitud mesurada segons Estudi o Estudi Bàsic de Seguretat i Salut.
Criteri de mesura d'obra: S'amidarà la longitud realment muntada segons especificacions d'Estudi o Estudi Bàsic de Seguretat i Salut.

| Codi | Ut | Descripció | Rendiment | Preu | Import |
|---|---|---|---|---|---|
| mt50sph010ja | m² | Xarxa de seguretat UNE-EN 1263-1 T A2 M60 Q M, de poliamida d'alta tenacitat, nuada, de color blanc. Corda de xarxa de calibre 4,5 mm. Energia de la xarxa A2 (entre 2,2 i 4,4 kJ). Configuració de la xarxa quadrada, amb corda perimetral de polipropilè de 16 mm de diàmetre. (material) | 0.322 | 3.85 | 1.24 |
| mt50spr170a | m | Corda d'unió UNE-EN 1263-1 N de polipropilè d'alta tenacitat, amb tractament als rajos UV, D=8 mm i càrrega de ruptura superior a 7,5 kN. (material) | 0.116 | 0.21 | 0.02 |
| mt50spr180a | m | Corda de lligat UNE-EN 1263-1 G de polipropilè d'alta tenacitat, amb tractament als rajos UV, D=12 mm i càrrega de ruptura superior a 20 kN. (material) | 0.220 | 0.37 | 0.08 |
| mt50sph120 | U | Consola metàl·lica composta per dos braços articulats, de 3,75 m de longitud cadascun, separats entre sí 4 m, dos travessers, de 5,8 m de longitud cadascun i dos recolzaments inferiors. (material) | 0.003 | 1027.77 | 3.08 |
| mt50sph121a | U | Caixetí metàl·lic per a ancoratge de la consola al forjat. (material) | 0.010 | 76.21 | 0.76 |
| mo119 | h | Oficial 1ª Seguretat i Salut. (mà d'obra) | 0.290 | 28.42 | 8.24 |
| mo120 | h | Peó Seguretat i Salut. (mà d'obra) | 0.290 | 23.81 | 6.90 |
| % | % | Costos directes complementaris | 2 % | 20.32 | 0.41 |
|  |  | Costos directes |  |  | 20.73 |
