# Xarxa de protecció sota forjat amb sistema d'encofrat parcial

- Propietat de l'arxiu: CYPE INGENIEROS, S.A.
- Format: FIEBDC-3/2002
- Divisa: EUR
- Costos indirectes: 3.00 %
- IVA: 21.00 %

## Y Seguretat i salut

### YC Sistemes de protecció col·lectiva

#### YCI Protecció durant l'execució de forjats

**YCI020** m² Xarxa de protecció sota forjat amb sistema d'encofrat parcial.
Xarxa de protecció de poliamida d'alta tenacitat, color blanc, de 100x100 mm de pas, amb corda de xarxa de calibre 3 mm, per col·locar tensada i al mateix nivell de treball, sota forjat unidireccional amb sistema d'encofrat parcial, fixada a les biguetes cada 100 cm amb clavilles d'acer.
Criteri d'amidament de projecte: Superfície mesurada segons Estudi o Estudi Bàsic de Seguretat i Salut.
Criteri de mesura d'obra: S'amidarà la superfície realment muntada segons especificacions d'Estudi o Estudi Bàsic de Seguretat i Salut.

| Codi | Ut | Descripció | Rendiment | Preu | Import |
|---|---|---|---|---|---|
| mt50sph040a | m² | Xarxa horitzontal de protecció, per a forjats unidireccionals, de malla de poliamida d'alta tenacitat, color blanc, de 100x100 mm de pas. Corda de xarxa de calibre 3 mm. Configuració de la xarxa al rombe. (material) | 1.000 | 0.73 | 0.73 |
| mt50sph050 | U | Clavilla d'acer. (material) | 4.000 | 0.47 | 1.88 |
| mo119 | h | Oficial 1ª Seguretat i Salut. (mà d'obra) | 0.165 | 28.42 | 4.69 |
| mo120 | h | Peó Seguretat i Salut. (mà d'obra) | 0.165 | 23.81 | 3.93 |
| % | % | Costos directes complementaris | 2 % | 11.23 | 0.22 |
|  |  | Costos directes |  |  | 11.45 |
