# Marquesina de protecció de pas de vianants a l'interior de l'edifici

- Propietat de l'arxiu: CYPE INGENIEROS, S.A.
- Format: FIEBDC-3/2002
- Divisa: EUR
- Costos indirectes: 3.00 %
- IVA: 21.00 %

## Y Seguretat i salut

### YC Sistemes de protecció col·lectiva

#### YCM Escales, marquesines, passarel·les i plataformes

**YCM026** m Marquesina de protecció de pas de vianants a l'interior de l'edifici.
Marquesina de protecció de pas per als vianants a l'interior de l'edifici davant la possible caiguda d'objectes formada per: estructura metàl·lica tubular de 1,00 m d'ample i 3,00 m d'altura, amortitzable en 8 usos i plataforma de tauler de fusta de pi de 22 mm d'espessor, reforçat en la seva part inferior per taulons clavats amb claus plans d'acer, en sentit contrari, amortitzable en 4 usos.
Criteri d'amidament de projecte: Longitud mesurada segons Estudi o Estudi Bàsic de Seguretat i Salut.
Criteri de mesura d'obra: S'amidarà la longitud realment muntada segons especificacions d'Estudi o Estudi Bàsic de Seguretat i Salut.

| Codi | Ut | Descripció | Rendiment | Preu | Import |
|---|---|---|---|---|---|
| mt50spa010g | U | Pòrtic de bastida metàl·lic tubular de 1 m d'ample i 3 m d'altura. (material) | 0.067 | 34.16 | 2.29 |
| mt50spa020c | U | Diagonalització de trava per mòdul de bastida de 3 m d'altura. (material) | 0.134 | 16.49 | 2.21 |
| mt50spa030a | U | Base regulable per pòrtic. (material) | 0.134 | 19.63 | 2.63 |
| mt50spa040d | U | Longitudinal per bastida de 3 m de longitud. (material) | 0.067 | 11.49 | 0.77 |
| mt13blm010d | m² | Tauler de fusta de pi hidrofugada, gruix 22 mm. (material) | 0.375 | 10.02 | 3.76 |
| mt50spa050g | m³ | Tauló petit de fusta de pi, dimensions 15x5,2 cm. (material) | 0.007 | 434.00 | 3.04 |
| mt50sph020 | kg | Claus plans d'acer de 20x100 mm. (material) | 0.019 | 1.24 | 0.02 |
| mo119 | h | Oficial 1ª Seguretat i Salut. (mà d'obra) | 0.396 | 28.42 | 11.25 |
| mo120 | h | Peó Seguretat i Salut. (mà d'obra) | 0.396 | 23.81 | 9.43 |
| % | % | Costos directes complementaris | 2 % | 35.40 | 0.71 |
|  |  | Costos directes |  |  | 36.11 |
