# Plataforma de treball en voladís

- Propietat de l'arxiu: CYPE INGENIEROS, S.A.
- Format: FIEBDC-3/2002
- Divisa: EUR
- Costos indirectes: 3.00 %
- IVA: 21.00 %

## Y Seguretat i salut

### YC Sistemes de protecció col·lectiva

#### YCM Escales, marquesines, passarel·les i plataformes

**YCM070** m Plataforma de treball en voladís.
Plataforma de treball en voladís de fusta de pi, de 0,60 m d'amplada útil, amb base formada per taulons de 20x7,2 cm, cosits per clavaó, amb 200 kg de capacitat de càrrega, barana lateral d'1,00 m d'altura formada per entornpeu de taulonet de 15x5,2 cm, passamans lateral de taula de 12x2,7 cm i travesser lateral de taulonet de 15x5,2 cm, amortitzable en 3 usos, col·locada sobre una estructura portant formada per puntals metàl·lics disposats en la planta inferior del forjat del ràfec, travats entre si, amortitzables en 15 usos. Inclús soles i tascons de fusta per a suport dels puntals al forjat.
Criteri d'amidament de projecte: Longitud mesurada segons Estudi o Estudi Bàsic de Seguretat i Salut.
Criteri de mesura d'obra: S'amidarà la longitud realment muntada segons especificacions d'Estudi o Estudi Bàsic de Seguretat i Salut.

| Codi | Ut | Descripció | Rendiment | Preu | Import |
|---|---|---|---|---|---|
| mt50spa050m | m³ | Tauló de fusta de pi, dimensions 20x7,2 cm. (material) | 0.025 | 448.71 | 11.22 |
| mt50spa050g | m³ | Tauló petit de fusta de pi, dimensions 15x5,2 cm. (material) | 0.005 | 434.00 | 2.17 |
| mt50spa050a | m³ | Taula de fusta de pi, dimensions 12x2,7 cm. (material) | 0.001 | 441.36 | 0.44 |
| mt50spa101 | kg | Claus d'acer. (material) | 0.047 | 1.91 | 0.09 |
| mt50spa081a | U | Puntal metàl·lic telescòpic, de fins a 3 m d'altura. (material) | 0.292 | 19.67 | 5.74 |
| mt50spa081c | U | Puntal metàl·lic telescòpic, de fins a 4 m d'altura. (material) | 0.059 | 27.04 | 1.60 |
| mt50spa081d | U | Puntal metàl·lic telescòpic, de fins a 5 m d'altura. (material) | 0.059 | 33.20 | 1.96 |
| mt08cim030b | m³ | Fusta de pi. (material) | 0.003 | 363.20 | 1.09 |
| mo119 | h | Oficial 1ª Seguretat i Salut. (mà d'obra) | 0.659 | 28.42 | 18.73 |
| mo120 | h | Peó Seguretat i Salut. (mà d'obra) | 0.659 | 23.81 | 15.69 |
| % | % | Costos directes complementaris | 2 % | 58.73 | 1.17 |
|  |  | Costos directes |  |  | 59.90 |
