# Mampara de protecció contra projecció de partícules

- Propietat de l'arxiu: CYPE INGENIEROS, S.A.
- Format: FIEBDC-3/2002
- Divisa: EUR
- Costos indirectes: 3.00 %
- IVA: 21.00 %

## Y Seguretat i salut

### YC Sistemes de protecció col·lectiva

#### YCT Protecció de zones de treball

**YCT010** U Mampara de protecció contra projecció de partícules.
Protecció contra projecció de partícules, formada per mampara plegable mòbil, composta per taulers de fusta, acabat estratificat, de 3x2 m, amortitzable en 4 usos.
Criteri d'amidament de projecte: Nombre d'unitats previstes, segons Estudi o Estudi Bàsic de Seguretat i Salut.
Criteri de mesura d'obra: Es mesurarà el nombre d'unitats realment col·locades segons especificacions d'Estudi o Estudi Bàsic de Seguretat i Salut.

| Codi | Ut | Descripció | Rendiment | Preu | Import |
|---|---|---|---|---|---|
| mt50les100 | U | Mampara plegable mòbil, de 3 m d'amplada i 2 m d'altura, amb tauler de fusta, acabat estratificat, per a protecció contra projecció de partícules. (material) | 0.250 | 327.51 | 81.88 |
| mo120 | h | Peó Seguretat i Salut. (mà d'obra) | 0.264 | 23.81 | 6.29 |
| % | % | Costos directes complementaris | 2 % | 88.17 | 1.76 |
|  |  | Costos directes |  |  | 89.93 |
