# Tetràpode

- Propietat de l'arxiu: CYPE INGENIEROS, S.A.
- Format: FIEBDC-3/2002
- Divisa: EUR
- Costos indirectes: 3.00 %
- IVA: 21.00 %

## Y Seguretat i salut

### YS Senyalització provisional d'obres

#### YSB Abalisament

**YSB120** U Tetràpode.
Con tetràpode d'abalisament reflector de 50 cm d'altura, d'1 peça de polietilè, amb 4 bandes reflectores i retroreflectància nivell 2 (H.I.), amortitzable en 10 usos. Inclús manteniment en condicions segures durant tot el període de temps que es requereixi i desmuntatge.
Inclou: Col·locació i comprovació. Desmuntatge posterior. Transport fins al lloc de magatzematge o retirada a contenidor.
Criteri d'amidament de projecte: Nombre d'unitats previstes, segons Estudi o Estudi Bàsic de Seguretat i Salut.
Criteri de mesura d'obra: Es mesurarà el nombre d'unitats realment col·locades segons especificacions d'Estudi o Estudi Bàsic de Seguretat i Salut.

| Codi | Ut | Descripció | Rendiment | Preu | Import |
|---|---|---|---|---|---|
| mt50bal035a | U | Con tetràpode d'abalisament reflector de 50 cm d'altura, d'1 peça de polietilè, amb 4 bandes reflectores i retroreflectància nivell 2 (H.I.). (material) | 0.100 | 28.55 | 2.86 |
| mo120 | h | Peó Seguretat i Salut. (mà d'obra) | 0.026 | 23.04 | 0.60 |
| % | % | Costos directes complementaris | 2 % | 3.46 | 0.07 |
|  |  | Costos directes |  |  | 3.53 |
