# Excavació a cel obert sota rasant, en terra tova, de més de 4 m de profunditat màxima, amb mitjans mecànics, i càrrega a camió

- Propietat de l'arxiu: CYPE INGENIEROS, S.A.
- Format: FIEBDC-3/2002
- Divisa: EUR
- Costos indirectes: 3.00 %
- IVA: 21.00 %

**ACE015** m³ Excavació a cel obert sota rasant, en terra tova, de més de 4 m de profunditat màxima, amb mitjans mecànics, i càrrega a camió.
Excavació a cel obert sota rasant, en terra tova, de més de 4 m de profunditat màxima, amb mitjans mecànics, i càrrega a camió.
Inclou: Replanteig general i fixació dels punts i nivells de referència. Situació dels punts topogràfics. Excavació en successives rases horitzontals i extracció de terres. Càrrega a camió de les terres excavades.
Criteri d'amidament de projecte: Volum mesurat sobre les seccions teòriques de l'excavació, segons documentació gràfica de Projecte.
Criteri de mesura d'obra: Es mesurarà el volum teòric executat segons especificacions de Projecte, sense incloure els increments per excessos d'excavació no autoritzats, ni el reblert necessari per a reconstruir la secció teòrica per defectes imputables al Contractista. Es mesurarà l'excavació una vegada realitzada i abans que sobre ella s'efectuï cap tipus de reblert. Si el Contractista tanqués l'excavació abans de conformat l'amidament, s'entendrà que s'avé al que unilateralment determini el director de l'execució de l'obra.
Criteri de valoració econòmica: El preu inclou la formació de la rampa provisional per a accés de la maquinària al fons de l'excavació i la seva posterior retirada, però no inclou el transport dels materials excavats.

| Codi | Ut | Descripció | Rendiment | Preu | Import |
|---|---|---|---|---|---|
| mq01ret020b | h | Retrocarregadora sobre pneumàtics, de 70 kW. (maquinària) | 0.058 | 37.24 | 2.16 |
| mo087 | h | Ajudant construcció d'obra civil. (mà d'obra) | 0.048 | 21.75 | 1.04 |
| % | % | Costos directes complementaris | 2 % | 3.20 | 0.06 |
|  |  | Costos directes |  |  | 3.26 |
