# Compactació de fons de rasa o pou, al 90% del Proctor Modificat, amb picó vibrant de guiat manual

- Propietat de l'arxiu: CYPE INGENIEROS, S.A.
- Format: FIEBDC-3/2002
- Divisa: EUR
- Costos indirectes: 3.00 %
- IVA: 21.00 %

**ACR060** m² Compactació de fons de rasa o pou, al 90% del Proctor Modificat, amb picó vibrant de guiat manual.
Compactació de fons de rasa o pou, al 90% del Proctor Modificat, amb picó vibrant de guiat manual.
Inclou: Situació dels punts topogràfics. Baixada de la maquinària al fons de l'excavació. Humectació de les terres. Compactació. Retirada de la maquinària del fons de l'excavació.
Criteri d'amidament de projecte: Superfície mesurada segons documentació gràfica de Projecte.
Criteri de mesura d'obra: Es mesurarà, en perfil compactat, la superfície realment executada segons especificacions de Projecte, sense incloure els increments per excessos d'excavació no autoritzats.
Criteri de valoració econòmica: El preu no inclou la realització de l'assaig Proctor Modificat.

| Codi | Ut | Descripció | Rendiment | Preu | Import |
|---|---|---|---|---|---|
| mq02rop020 | h | Picó vibrant de guiat manual, de 80 kg, amb placa de 30x30 cm, tipus piconadora de granota. (maquinària) | 0.165 | 3.57 | 0.59 |
| mq02cia020j | h | Camió cisterna de 8 m³ de capacitat. (maquinària) | 0.024 | 40.87 | 0.98 |
| mo087 | h | Ajudant construcció d'obra civil. (mà d'obra) | 0.235 | 21.75 | 5.11 |
| % | % | Costos directes complementaris | 2 % | 6.68 | 0.13 |
|  |  | Costos directes |  |  | 6.81 |
