# Geotèxtil no teixit

- Propietat de l'arxiu: CYPE Ingenieros S.A.
- Format: FIEBDC-3/2016
- Programa: Generador de preus de la construcció. CYPE Ingenieros, S.A.
- Data: 17/01/2022
- Divisa: EUR
- Costos indirectes: 3 %
- IVA: 21 %

## N Aïllaments e impermeabilitzacions

### NG Geosintètics

#### NGX Geotèxtils

**NGX010** m² Geotèxtil no teixit.
Subministrament i col·locació sobre el terreny de geotèxtil no teixit compost per fibres de polipropilè unides per tiretes, amb una resistència a la tracció longitudinal de 8,0 kN/m, una resistència a la tracció transversal de 9,0 kN/m, una obertura de con a l'assaig de perforació dinàmica segons UNE-EN ISO 13433 inferior a 33,2 mm, resistència CBR a punxonament 1,4 kN i una massa superficial de 110 g/m². Inclús talls, fixacions al terreny, resolució de cavalcaments i unions.
Inclou: Col·locació del geotèxtil sobre el terreny. Resolució de cavalcaments i unions. Fixació del geotèxtil al terreny mitjançant grapes.
Criteri d'amidament de projecte: Superfície mesurada segons documentació gràfica de Projecte.
Criteri de mesura d'obra: Es mesurarà la superfície realment executada segons especificacions de Projecte, incloent els lliuraments i els solapes.

| Codi | Ut | Descripció | Rendiment | Preu | Import |
|---|---|---|---|---|---|
| mt14gsa030dd | m² | Geotèxtil no teixit compost per fibres de polipropilè unides per tiretes, amb una resistència a la tracció longitudinal de 8 kN/m, una resistència a la tracció transversal de 9 kN/m, una obertura de con a l'assaig de perforació dinàmica segons UNE-EN ISO 13433 inferior a 33,2 mm, resistència CBR a punxonament 1,4 kN i una massa superficial de 110 g/m². Segons UNE-EN 13252. (material) | 1.1 | 0.57 | 0.627 |
| mo041 | h | Oficial 1ª construcció d'obra civil. (mà d'obra) | 0.003 | 25.57 | 0.077 |
| mo087 | h | Ajudant construcció d'obra civil. (mà d'obra) | 0.005 | 22.73 | 0.114 |
| % | % | Costos directes complementaris | 2 % | 0.818 | 0.016 |
|  |  | Costos directes |  |  | 0.834 |

Residus:
- col·locació: mt14gsa030dd; factor de residu 0.07

## Recursos

**mt14gsa030dd** m² Geotèxtil no teixit compost per fibres de polipropilè unides per tiretes
Dades tècniques: Cost energètic 11.642 MJ; Emissió de CO2 0.396 kg; Codi LER 17 06 04; Massa de l'element 0.11 kg; Volum 0.000183 m3
Residus:
- embalatge: re170203 Plàstic. (component de residu); rendiment 0.024 kg; Codi LER 17 02 03; Massa de l'element 1 kg; Volum 0.001667 m3
