# Barana de seguretat per a protecció de pou de registre obert, durant els treballs d'inspecció

- Propietat de l'arxiu: CYPE Ingenieros S.A.
- Format: FIEBDC-3/2016
- Programa: Generador de preus de la construcció. CYPE Ingenieros, S.A.
- Data: 17/06/2024
- Divisa: EUR
- Costos indirectes: 3 %
- IVA: 21 %

## Y Seguretat i salut

### YC Sistemes de protecció col·lectiva

#### YCA Delimitació i protecció de pericons i pous de registre oberts

**YCA026** U Barana de seguretat per a protecció de pou de registre obert, durant els treballs d'inspecció.
Protecció de buit obert de pou de registre durant els treballs d'inspecció, mitjançant barana metàl·lica de seguretat, d'1 m d'altura, encaixada en la boca del pou de 60 a 80 cm de diàmetre, amb un esglaó d'accés i corda de tancament. Amortitzable en 150 usos.
Criteri d'amidament de projecte: Nombre d'unitats previstes, segons Estudi o Estudi Bàsic de Seguretat i Salut.
Criteri de mesura d'obra: Es mesurarà el nombre d'unitats realment col·locades segons especificacions d'Estudi o Estudi Bàsic de Seguretat i Salut.

| Codi | Ut | Descripció | Rendiment | Preu | Import |
|---|---|---|---|---|---|
| mt50spb050c | U | Barana per encaixar en boca de pou de registre de 60 a 80 cm de diàmetre, de tub d'acer pintat al forn en epoxi-polièster, de 1 m d'altura, amb un esglaó d'accés i corda de tancament. (material) | 0.007 | 42.29 | 0.296 |
| mo120 | h | Peó Seguretat i Salut. (mà d'obra) | 0.066 | 23.81 | 1.571 |
| % | % | Costos directes complementaris | 2 % | 1.867 | 0.037 |
|  |  | Costos directes |  |  | 1.904 |

Residus:
- col·locació: mt50spb050c; factor de residu 1

## Recursos

**mt50spb050c** U Barana per encaixar en boca de pou de registre de 60 a 80 cm de diàmetre
Dades tècniques: Cost energètic 137.620 MJ; Emissió de CO2 7.140 kg; Codi LER 17 04 05; Massa de l'element 14 kg; Volum 0.006667 m3
