# Pantalla de protecció contra despreniment de la capa superficial del mantell vegetal

- Propietat de l'arxiu: CYPE Ingenieros S.A.
- Format: FIEBDC-3/2016
- Programa: Generador de preus de la construcció. CYPE Ingenieros, S.A.
- Data: 17/06/2024
- Divisa: EUR
- Costos indirectes: 3 %
- IVA: 21 %

## Y Seguretat i salut

### YC Sistemes de protecció col·lectiva

#### YCD Protecció de talussos

**YCD010** m Pantalla de protecció contra despreniment de la capa superficial del mantell vegetal.
Protecció enfront de despreniment de la capa superficial del mantell vegetal, formada per pantalla composta per xarxa de poliamida d'alta tenacitat, color blanc, de 2 m d'altura, i perfils d'acer UNE-EN 10025 S275JR, laminat en calent, de la sèrie IPN 100, galvanitzat en calent, de 3 m de longitud, clavats en el terreny cada 2,0 m, amortitzables en 1 us. Inclús cables d'acer i elements de fixació al terra per a l'ancoratge dels perfils al terreny.
Criteri d'amidament de projecte: Longitud mesurada segons Estudi o Estudi Bàsic de Seguretat i Salut.
Criteri de mesura d'obra: S'amidarà la longitud realment muntada segons especificacions d'Estudi o Estudi Bàsic de Seguretat i Salut.

| Codi | Ut | Descripció | Rendiment | Preu | Import |
|---|---|---|---|---|---|
| mt50spr070 | m² | Xarxa vertical de seguretat tipus U, segons UNE-EN 1263-1, de poliamida d'alta tenacitat, de color blanc, certificada per AENOR mitjançant segell N de Productes Certificats AENOR per a Xarxes de Seguretat. Corda de xarxa de calibre 4,5 mm. Energia de la xarxa A2 (entre 2,2 i 4,4 kJ). Configuració de la xarxa al rombe, amb corda perimetral de polipropilè de 16 mm de diàmetre. (material) | 2 | 2.85 | 5.700 |
| mt50spr100c | m | Cable d'acer de 3 mm de diàmetre, per a subjecció de perfils metàl·lics, amb placa base, ferramentes, tensors i subjectacables. (material) | 5 | 1.81 | 9.050 |
| mt07ala110bb | m | Perfil d'acer UNE-EN 10025 S275JR, sèrie IPN 100, laminat en calent, amb recobriment galvanitzat, per aplicacions estructurals. Treballat i muntat en taller, per a col·locar en obra. (material) | 2.1 | 28.79 | 60.459 |
| mt07aco010g | kg | Acer en barres corrugades, UNE-EN 10080 B 500 S, subministrat en obra en barres sense elaborar, de varis diàmetres. (material) | 0.44 | 1.25 | 0.550 |
| mq07gte010a | h | Grua autopropulsada de braç telescòpic amb una capacitat d'elevació de 12 t i 20 m d'altura màxima de treball. (maquinària) | 0.11 | 55.96 | 6.156 |
| mq03tab040 | h | Equip de clava de perfils metàl·lics, sobre cadenes. (maquinària) | 0.11 | 48.67 | 5.354 |
| mo119 | h | Oficial 1ª Seguretat i Salut. (mà d'obra) | 0.923 | 28.42 | 26.232 |
| mo120 | h | Peó Seguretat i Salut. (mà d'obra) | 0.923 | 23.81 | 21.977 |
| % | % | Costos directes complementaris | 2 % | 135.478 | 2.710 |
|  |  | Costos directes |  |  | 138.188 |

Residus:
- col·locació: mt50spr070; factor de residu 1
- col·locació: mt50spr100c; factor de residu 0.0154332
- col·locació: mt07ala110bb; factor de residu 0.0139697
- col·locació: mt07aco010g Acer en barres corrugades, UNE-EN 10080 B 500 S, subministrat en obra en barres sense elaborar, de varis diàmetres; factor de residu 0.0075

## Recursos

**mt50spr070** m² Xarxa vertical de seguretat tipus U
Dades tècniques: Cost energètic 35.167 MJ; Emissió de CO2 1.746 kg; Codi LER 17 02 03; Massa de l'element 0.329 kg; Volum 0.000548 m3
Residus:
- embalatge: re170203 Plàstic. (component de residu); rendiment 0.034 kg; Codi LER 17 02 03; Massa de l'element 1 kg; Volum 0.001667 m3

**mt50spr100c** m Cable d'acer de 3 mm de diàmetre
Dades tècniques: Cost energètic 0.581 MJ; Emissió de CO2 0.086 kg; Codi LER 17 04 11; Massa de l'element 0.0554 kg; Volum 0.000037 m3
Residus:
- embalatge: re150101 Envasos de paper i cartró. (component de residu); rendiment 0.068 kg; Codi LER 15 01 01; Massa de l'element 1 kg; Volum 0.001333 m3

**mt07ala110bb** m Perfil d'acer UNE-EN 10025 S275JR
Dades tècniques: Cost energètic 81.786 MJ; Emissió de CO2 4.243 kg; Codi LER 17 04 05; Massa de l'element 8.32 kg; Volum 0.003962 m3

**mt07aco010g** kg Acer en barres corrugades, UNE-EN 10080 B 500 S, subministrat en obra en barres sense elaborar, de varis diàmetres
Dades tècniques: Cost energètic 9.830 MJ; Emissió de CO2 0.510 kg; Codi LER 17 04 05; Massa de l'element 1 kg; Volum 0.000476 m3
