# Xarxa vertical de protecció de buit d'escala en construcció

- Propietat de l'arxiu: CYPE Ingenieros S.A.
- Format: FIEBDC-3/2016
- Programa: Generador de preus de la construcció. CYPE Ingenieros, S.A.
- Data: 17/06/2024
- Divisa: EUR
- Costos indirectes: 3 %
- IVA: 21 %

## Y Seguretat i salut

### YC Sistemes de protecció col·lectiva

#### YCE Protecció d'escales

**YCE040** m² Xarxa vertical de protecció de buit d'escala en construcció.
Protecció de buit d'escala en construcció mitjançant xarxa vertical de protecció, de poliamida d'alta tenacitat, de 4 mm de diàmetre, fixada al lateral de la llosa mitjançant taulons petits de fusta de pi de 15x5,2 cm, amortitzables en 4 usos. Inclús claus d'acer per a la subjecció de la fusta a la llosa d'escala.
Criteri d'amidament de projecte: Superfície mesurada segons Estudi o Estudi Bàsic de Seguretat i Salut.
Criteri de mesura d'obra: S'amidarà la superfície realment muntada segons especificacions d'Estudi o Estudi Bàsic de Seguretat i Salut.

| Codi | Ut | Descripció | Rendiment | Preu | Import |
|---|---|---|---|---|---|
| mt50spr015 | m² | Xarxa vertical de protecció, de poliamida d'alta tenacitat, de color blanc. Corda de xarxa de calibre 4 mm. Configuració de la xarxa al rombe. (material) | 1.2 | 1.91 | 2.292 |
| mt50spa050g | m³ | Tauló petit de fusta de pi, dimensions 15x5,2 cm. (material) | 0.001 | 434 | 0.434 |
| mt50spa101 | kg | Claus d'acer. (material) | 0.02 | 1.91 | 0.038 |
| mo119 | h | Oficial 1ª Seguretat i Salut. (mà d'obra) | 0.462 | 28.42 | 13.130 |
| mo120 | h | Peó Seguretat i Salut. (mà d'obra) | 0.659 | 23.81 | 15.691 |
| % | % | Costos directes complementaris | 2 % | 31.585 | 0.632 |
|  |  | Costos directes |  |  | 32.217 |

Residus:
- col·locació: mt50spr015; factor de residu 1
- col·locació: mt50spa050g Tauló petit de fusta de pi, dimensions 15x5,2 cm; factor de residu 1
- col·locació: mt50spa101 Claus d'acer; factor de residu 0.0045

## Recursos

**mt50spr015** m² Xarxa vertical de protecció
Dades tècniques: Cost energètic 34.199 MJ; Emissió de CO2 1.698 kg; Codi LER 17 02 03; Massa de l'element 0.329 kg; Volum 0.000548 m3
Residus:
- embalatge: re170203 Plàstic. (component de residu); rendiment 0.024 kg; Codi LER 17 02 03; Massa de l'element 1 kg; Volum 0.001667 m3

**mt50spa050g** m³ Tauló petit de fusta de pi, dimensions 15x5,2 cm
Dades tècniques: Cost energètic 78108.000 MJ; Emissió de CO2 -1069.500 kg; Codi LER 17 02 01; Massa de l'element 575 kg; Volum 0.522727 m3

**mt50spa101** kg Claus d'acer
Dades tècniques: Cost energètic 9.830 MJ; Emissió de CO2 0.510 kg; Codi LER 17 04 05; Massa de l'element 1 kg; Volum 0.000476 m3
