# Sistema provisional de protecció de vora de forjat, classe A, en naus industrials

- Propietat de l'arxiu: CYPE Ingenieros S.A.
- Format: FIEBDC-3/2016
- Programa: Generador de preus de la construcció. CYPE Ingenieros, S.A.
- Data: 17/06/2024
- Divisa: EUR
- Costos indirectes: 3 %
- IVA: 21 %

## Y Seguretat i salut

### YC Sistemes de protecció col·lectiva

#### YCF Protecció perimetral de vores de forjat

**YCF013** m Sistema provisional de protecció de vora de forjat, classe A, en naus industrials.
Sistema provisional de protecció de vora de forjat, classe A, que proporciona resistència només per a càrregues estàtiques i per a superfícies de treball amb un angle d'inclinació màxim de 10°, primera posta, format per: xarxa de seguretat UNE-EN 1263-1 U A2 M100 Q M, de polipropilè d'alta tenacitat, amortitzable en 10 posades i estructura suport amb braços separats entre si una distància màxima de 10 m, amortitzables en 15 usos. Inclús corda d'unió de polipropilè, per unir les xarxes i corda de lligat de polipropilè, per lligar la corda perimetral de les xarxes a un suport adequat.
Criteri d'amidament de projecte: Longitud mesurada segons Estudi o Estudi Bàsic de Seguretat i Salut.
Criteri de mesura d'obra: S'amidarà la longitud realment muntada segons especificacions d'Estudi o Estudi Bàsic de Seguretat i Salut.

| Codi | Ut | Descripció | Rendiment | Preu | Import |
|---|---|---|---|---|---|
| mt50sph070a | m² | Xarxa de seguretat UNE-EN 1263-1 U A2 M100 Q M, de polipropilè d'alta tenacitat. Energia de la xarxa A2 (entre 2,2 i 4,4 kJ). Configuració de la xarxa quadrada, amb corda perimetral de polipropilè de 16 mm de diàmetre. (material) | 2.2 | 3.82 | 8.404 |
| mt50sph080b | U | Braç inferior, format per tub rectangular metàl·lic de 1,5 m de longitud, amb dues platines soldades en el seu extrem per rebre al braç superior. (material) | 0.009 | 54.54 | 0.491 |
| mt50sph090b | U | Braç superior, format per tub rectangular metàl·lic de 2 m de longitud, amb una platina soldada en el seu extrem per a la seva unió amb el braç inferior. (material) | 0.009 | 62.36 | 0.561 |
| mt50sph100 | U | Caixetí metàl·lic amb orificis que permeten posicionar el braç inferior de 0° a 90°, amb intervals de 15°. (material) | 0.009 | 60.51 | 0.545 |
| mt50sph110 | U | Suport per a caixetí, amb sistema de fixació mitjançant cintes tèxtils de polièster d'alta tenacitat. (material) | 0.009 | 74.03 | 0.666 |
| mt50spr180a | m | Corda de lligat UNE-EN 1263-1 G de polipropilè d'alta tenacitat, amb tractament als rajos UV, D=12 mm i càrrega de ruptura superior a 20 kN. (material) | 0.22 | 0.37 | 0.081 |
| mt50spr170b | m | Corda d'unió UNE-EN 1263-1 O de polipropilè d'alta tenacitat, amb tractament als rajos UV, D=8 mm i càrrega de ruptura superior a 7,5 kN. (material) | 0.11 | 0.21 | 0.023 |
| mo119 | h | Oficial 1ª Seguretat i Salut. (mà d'obra) | 0.489 | 28.42 | 13.897 |
| mo120 | h | Peó Seguretat i Salut. (mà d'obra) | 0.489 | 23.81 | 11.643 |
| % | % | Costos directes complementaris | 2 % | 36.311 | 0.726 |
|  |  | Costos directes |  |  | 37.037 |

Residus:
- col·locació: mt50sph070a; factor de residu 1

## Recursos

**mt50sph070a** m² Xarxa de seguretat UNE-EN 1263-1 U A2 M100 Q M
Dades tècniques: Cost energètic 27.456 MJ; Emissió de CO2 0.920 kg; Codi LER 17 02 03; Massa de l'element 0.26 kg; Volum 0.000433 m3
Residus:
- embalatge: re170203 Plàstic. (component de residu); rendiment 0.034 kg; Codi LER 17 02 03; Massa de l'element 1 kg; Volum 0.001667 m3
