# Sistema provisional de protecció de vora de forjat, classe B, en cobertes inclinades amb ràfec

- Propietat de l'arxiu: CYPE Ingenieros S.A.
- Format: FIEBDC-3/2016
- Programa: Generador de preus de la construcció. CYPE Ingenieros, S.A.
- Data: 17/06/2024
- Divisa: EUR
- Costos indirectes: 3 %
- IVA: 21 %

## Y Seguretat i salut

### YC Sistemes de protecció col·lectiva

#### YCF Protecció perimetral de vores de forjat

**YCF023** m Sistema provisional de protecció de vora de forjat, classe B, en cobertes inclinades amb ràfec.
Sistema provisional de protecció de vora de forjat, classe B, en cobertes inclinades amb ràfec, d'1 m d'altura mínima sobre la superfície de treball, que permet una inclinació de fins a 15° respecte al pla vertical i proporciona resistència només per a càrregues estàtiques i per a superfícies de treball amb un angle d'inclinació màxim de 30°, format per: barana principal de tub d'acer de 25 mm de diàmetre i 1400 mm de longitud, amortitzable en 150 usos; barana intermèdia de tub d'acer de 25 mm de diàmetre i 1400 mm de longitud, disposada de manera que una esfera de 250 mm no passi a través de qualsevol obertura, amortitzable en 150 usos; entornpeu metàl·lic de 3 m de longitud, que tingui la vora superior almenys 15 cm per sobre de la superfície de treball, amortitzable en 150 usos i guardacossos de seguretat, compost per tub rectangular metàl·lic de 1,5 m de longitud i una base fixa formada per placa metàl·lica per a la fixació al parament, tub rectangular metàl·lic amb perforacions per permetre el desplaçament del tub vertical i tub metàl·lic de reforç per estabilitzar la base, separats entre si una distància màxima de 1,4 m, amortitzables en 20 usos.
Criteri d'amidament de projecte: Longitud mesurada segons Estudi o Estudi Bàsic de Seguretat i Salut.
Criteri de mesura d'obra: S'amidarà la longitud realment muntada segons especificacions d'Estudi o Estudi Bàsic de Seguretat i Salut.

| Codi | Ut | Descripció | Rendiment | Preu | Import |
|---|---|---|---|---|---|
| mt50spb090a | U | Guardacossos de seguretat, compost per tub rectangular metàl·lic de 40x40 mm i 1,5 m de longitud i una base fixa formada per placa metàl·lica per a la fixació al parament, tub rectangular metàl·lic amb perforacions per permetre el desplaçament del tub vertical i tub metàl·lic de reforç per estabilitzar la base. (material) | 0.051 | 88.55 | 4.516 |
| mt50spb050b | U | Barana per a guardacossos, de tub d'acer pintat al forn en epoxi-polièster, de 25 mm de diàmetre i 1400 mm de longitud. (material) | 0.019 | 4.41 | 0.084 |
| mt50spb070 | U | Entornpeu metàl·lic de 3 m de longitud i 150 mm d'altura, pintat al forn en epoxi-polièster. (material) | 0.002 | 24.58 | 0.049 |
| mo119 | h | Oficial 1ª Seguretat i Salut. (mà d'obra) | 0.204 | 28.42 | 5.798 |
| mo120 | h | Peó Seguretat i Salut. (mà d'obra) | 0.204 | 23.81 | 4.857 |
| % | % | Costos directes complementaris | 2 % | 15.304 | 0.306 |
|  |  | Costos directes |  |  | 15.610 |

Residus:
- col·locació: mt50spb090a; factor de residu 1
- col·locació: mt50spb050b Barana per a guardacossos, de tub d'acer pintat al forn en epoxi-polièster, de 25 mm de diàmetre i 1400 mm de longitud; factor de residu 1
- col·locació: mt50spb070 Entornpeu metàl·lic de 3 m de longitud i 150 mm d'altura, pintat al forn en epoxi-polièster; factor de residu 1

## Recursos

**mt50spb090a** U Guardacossos de seguretat
Dades tècniques: Cost energètic 108.130 MJ; Emissió de CO2 5.610 kg; Codi LER 17 04 05; Massa de l'element 11 kg; Volum 0.005238 m3

**mt50spb050b** U Barana per a guardacossos, de tub d'acer pintat al forn en epoxi-polièster, de 25 mm de diàmetre i 1400 mm de longitud
Dades tècniques: Cost energètic 12.779 MJ; Emissió de CO2 0.663 kg; Codi LER 17 04 05; Massa de l'element 1.3 kg; Volum 0.000619 m3

**mt50spb070** U Entornpeu metàl·lic de 3 m de longitud i 150 mm d'altura, pintat al forn en epoxi-polièster
Dades tècniques: Cost energètic 88.470 MJ; Emissió de CO2 4.590 kg; Codi LER 17 04 05; Massa de l'element 9 kg; Volum 0.004286 m3
