# Repercussió de sistema anticaigudes per a col·locació de superfície d'encofrat per m² de forjat

- Propietat de l'arxiu: CYPE INGENIEROS, S.A.
- Format: FIEBDC-3/2002
- Divisa: EUR
- Costos indirectes: 3.00 %
- IVA: 21.00 %

**YCI010** m² Repercussió de sistema anticaigudes per a col·locació de superfície d'encofrat per m² de forjat.
Muntatge i desmuntatge de sistema anticaigudes durant la fase d'empostissat de l'encofrat. Compost dels següents elements: ELEMENTS EN VENDA: Dispositiu retràctil, eslinga, arnès de seguretat i cap d'amarrament per a arnès (amortitzables en 12 usos). ELEMENTS LLOGABLES: Penjador col·locat cada 50 m² de forjat que gira 360° per poder treballar lliurement, anivellador i gafa. ELEMENT CONSUMIBLE O FUNGIBLE: Tub cònic que queda perdut en el pilar i serveix d'allotjament del sistema anticaigudes. Inclús p/p de manteniment en condicions segures durant tot el període de temps que es requereixi.
Inclou: Col·locació, instal·lació i comprovació. Desmuntatge posterior. Transport fins al lloc de magatzematge o retirada a contenidor.
Criteri d'amidament de projecte: Superfície del forjat mesurat en verdadera magnitud, segons Estudi o Estudi Bàsic de Seguretat i Salut.

| Codi | Ut | Descripció | Rendiment | Preu | Import |
|---|---|---|---|---|---|
| mt50sph060 | m² | Repercussió d'elements en venda de sistema anticaigudes per a muntatge de sistema d'encofrat de forjats: Dispositiu retràctil, eslinga, arnés de seguretat i cap d'amarrada per a arnés. (material) | 1.000 | 0.24 | 0.24 |
| mt50sph061 | m² | Repercussió d'elements en lloguer de sistema anticaigudes per a muntatge de sistema d'encofrat de forjats: Perxa col·locada cada 50 m² de forjat que gira 360° per a poder treballar lliurament, anivellador i gafa (accessori per a canviar d'ancoratge). (material) | 1.000 | 0.20 | 0.20 |
| mt50sph062 | m² | Repercussió de material fungible de sistema anticaigudes per a muntatge de sistema d'encofrat de forjats: Tub cònic que queda perdut en el pilar i serveix d'allotjament del sistema. (material) | 1.000 | 0.11 | 0.11 |
| mo119 | h | Oficial 1ª Seguretat i Salut. (mà d'obra) | 0.003 | 23.30 | 0.07 |
| mo120 | h | Peó Seguretat i Salut. (mà d'obra) | 0.003 | 19.47 | 0.06 |
| % | % | Costos directes complementaris | 2 % | 0.68 | 0.01 |
|  |  | Costos directes |  |  | 0.69 |
