# Demolició de bancada de formigó

- Propietat de l'arxiu: CYPE INGENIEROS, S.A.
- Format: FIEBDC-3/2002
- Divisa: EUR
- Costos indirectes: 3.00 %
- IVA: 21.00 %

## D Demolicions

### DI Instal·lacions

#### DIB Bancades i dipòsits

**DIB010** m² Demolició de bancada de formigó.
Demolició de bancada de formigó en massa, de 10 cm d'espessor, amb martell pneumàtic, sense deteriorar els elements constructius contigus, i càrrega manual sobre camió o contenidor.
Inclou: Demolició de l'element. Fragmentació dels enderrocs en peces manejables. Retirada i arreplegat de enderrocs. Neteja de les restes de l'obra. Càrrega manual d'enderrocs sobre camió o contenidor.
Criteri d'amidament de projecte: Superfície mesurada segons documentació gràfica de Projecte.
Criteri de mesura d'obra: S'amidarà la superfície realment enderrocada segons especificacions de Projecte.

| Codi | Ut | Descripció | Rendiment | Preu | Import |
|---|---|---|---|---|---|
| mq05mai030 | h | Martell pneumàtic. (maquinària) | 0.202 | 4.57 | 0.92 |
| mq05pdm010a | h | Compressor portàtil elèctric 2 m³/min de cabal. (maquinària) | 0.101 | 4.27 | 0.43 |
| mo112 | h | Peó especialitzat construcció. (mà d'obra) | 0.127 | 24.59 | 3.12 |
| mo113 | h | Peó ordinari construcció. (mà d'obra) | 0.238 | 23.81 | 5.67 |
| % | % | Costos directes complementaris | 2 % | 10.14 | 0.20 |
|  |  | Costos directes |  |  | 10.34 |
