# Demolició d'arqueta

- Propietat de l'arxiu: CYPE INGENIEROS, S.A.
- Format: FIEBDC-3/2002
- Divisa: EUR
- Costos indirectes: 3.00 %
- IVA: 21.00 %

## D Demolicions

### DI Instal·lacions

#### DIS Salubritat

**DIS020** U Demolició d'arqueta.
Demolició d'arqueta prefabricada de PVC o polipropilè, de 200 a 500 l de capacitat, amb mitjans manuals, sense deteriorar les conduccions que connectin amb l'arqueta, i càrrega manual sobre camió o contenidor.
Criteri de valoració econòmica: El preu inclou la recuperació de les tapes, de les reixetes o dels elements anàlegs i l'obturació de les conduccions connectades a l'element.
Inclou: Recuperació de tapes, reixetes o elements anàlegs. Demolició de l'element. Obturació de les conduccions connectades a l'element. Fragmentació dels enderrocs en peces manejables. Retirada i arreplegat de enderrocs. Neteja de les restes de l'obra. Càrrega manual d'enderrocs sobre camió o contenidor.
Criteri d'amidament de projecte: Nombre d'unitats previstes, segons documentació gràfica de Projecte.
Criteri de mesura d'obra: S'amidarà el nombre d'unitats realment enderrocades segons especificacions de Projecte.

| Codi | Ut | Descripció | Rendiment | Preu | Import |
|---|---|---|---|---|---|
| mo113 | h | Peó ordinari construcció. (mà d'obra) | 2.727 | 23.81 | 64.93 |
| % | % | Costos directes complementaris | 2 % | 64.93 | 1.30 |
|  |  | Costos directes |  |  | 66.23 |
