# Sostre de biguetes de fusta i entrebigat de revoltó corbat ceràmic

- Propietat de l'arxiu: CYPE INGENIEROS, S.A.
- Format: FIEBDC-3/2002
- Divisa: EUR
- Costos indirectes: 3.00 %
- IVA: 21.00 %

## E Estructures

### EM Fusta

#### EMF Sostres

**EMF030** m² Sostre de biguetes de fusta i entrebigat de revoltó corbat ceràmic.
Forjat tradicional amb un intereix de 50 cm, compost per biguetes de fusta serrada de pi silvestre (Pinus sylvestris) procedent d'Espanya amb certificat PEFC, de 70x70 mm de secció, amb estries en els cantells, classe resistent C18 segons UNE-EN 338 i UNE-EN 1912, qualitat estructural ME-2 segons UNE 56544; per a classe d'ús 1 segons UNE-EN 335, amb protecció davant d'agents biòtics que es correspon amb la classe de penetració NP1 segons UNE-EN 351-1, amb acabat raspallat col·locades mitjançant recolzament sobre element estructural; entrebigat amb revoltó corbat d'una rosca de maó ceràmic cara vista massís d'elaboració manual (teular), color vermell, 28x13,5x4,5 cm, amb junts de 10 mm d'espessor, rebut amb morter de ciment industrial, color gris, M-7,5, subministrat a granel, acer UNE-EN 10080 B 500 S, quantia 1,1 kg/m², i malla electrosoldada ME 20x20 Ø 5-5 B 500 T 6x2,20 UNE-EN 10080, en capa de compressió de 4 cm de gruix de formigó lleuger HL-25/B/10/XC2, densitat entre 1200 i 1500 kg/m³, (quantitat mínima de ciment 275 kg/m³), fabricat en central, i abocament amb cubilot; apuntalament i desapuntalament de les biguetes. Inclús, filferro de lligar, separadors, elements de lligat de biguetes i cèrcols perimetrals de planta i buits.
Inclou: Preparació del perímetre de recolzament de les biguetes. Replanteig i col·locació en sec de les biguetes. Apuntalament. Resolució del recolzament sobre l'element estructural. Formació de l'entrebigat. Col·locació d'armadures amb separadors homologats. Abocament i compactació del formigó. Reglejat i anivellació de la capa de compressió. Curat del formigó. Desapuntalament.
Criteri d'amidament de projecte: Superfície mesurada en veritable magnitud des de les cares exteriors dels cèrcols del perímetre, segons documentació gràfica de Projecte, deduint els buits de superfície major de 6 m².
Criteri de mesura d'obra: Es mesurarà, en veritable magnitud, des de les cares exteriors dels cèrcols del perímetre, la superfície realment executada segons especificacions de Projecte, deduint els buits de superfície major de 6 m². Es consideren exclosos tots els elements integrants del sostre senyalats en els plànols i detalls del Projecte.

| Codi | Ut | Descripció | Rendiment | Preu | Import |
|---|---|---|---|---|---|
| mt50spa052b | m | Tauló de fusta de pi, de 20x7,2 cm. (material) | 0.040 | 6.32 | 0.25 |
| mt50spa101 | kg | Claus d'acer. (material) | 0.045 | 1.87 | 0.08 |
| mt50spa081a | U | Puntal metàl·lic telescòpic, de fins a 3 m d'altura. (material) | 0.013 | 19.25 | 0.25 |
| mt07mee100hai1baa | m³ | Fusta serrada de pi silvestre (Pinus sylvestris) procedent d'Espanya amb certificat PEFC, per biguetes, de fins a 5 m de longitud, de 70x70 mm de secció, amb estries en els cantells, classe resistent C18 segons UNE-EN 338 i UNE-EN 1912, qualitat estructural ME-2 segons UNE 56544; per a classe d'ús 1 segons UNE-EN 335, amb protecció davant d'agents biòtics que es correspon amb la classe de penetració NP1 segons UNE-EN 351-1, amb acabat raspallat. (material) | 0.010 | 720.32 | 7.20 |
| mt05bte010a | U | Maó ceràmic cara vista massís d'elaboració manual (teular), color vermell, 28x13,5x4,5 cm, per a ús en fàbrica no protegida (peça U), densitat 1850 kg/m³, segons UNE-EN 771-1. (material) | 20.970 | 0.75 | 15.73 |
| mt08aaa010a | m³ | Aigua. (material) | 0.004 | 1.50 | 0.01 |
| mt09mif010db | t | Morter industrial per a obra de paleta, de ciment, color gris, categoria M-7,5 (resistència a compressió 7,5 N/mm²), subministrat a granel, segons UNE-EN 998-2. (material) | 0.008 | 53.90 | 0.43 |
| mt07aco020m | U | Separador homologat per malla electrosoldada. (material) | 1.000 | 0.09 | 0.09 |
| mt07aco010c | kg | Ferralla elaborada en taller industrial amb acer en barres corrugades, UNE-EN 10080 B 500 S, de varis diàmetres. (material) | 1.100 | 1.60 | 1.76 |
| mt07ame010d | m² | Malla electrosoldada ME 20x20 Ø 5-5 B 500 T 6x2,20 UNE-EN 10080. (material) | 1.100 | 2.52 | 2.77 |
| mt08var050 | kg | Filferro galvanitzat per a lligar, de 1,30 mm de diàmetre. (material) | 0.030 | 1.50 | 0.05 |
| mt10hes050psa | m³ | Formigó lleuger HLA-25/B/10/XC2, d'entre 1200 i 1500 kg/m³ de densitat, quantitat mínima de ciment 275 kg/m³, fabricat en central. (material) | 0.147 | 146.58 | 21.55 |
| mq06mms010 | h | Mesclador continu amb sitja, per a morter industrial en sec, subministrat a granel. (maquinària) | 0.200 | 1.94 | 0.39 |
| op00cla010 |  | Clavadora pneumàtica. | 1.000 | 0.00 | 0.00 |
| au00auh040 |  | Vibrador de formigó, elèctric. | 1.000 | 0.00 | 0.00 |
| au00auh010 |  | Cubilot. | 1.000 | 0.00 | 0.00 |
| mo048 | h | Oficial 1ª muntador d'estructura de fusta. (mà d'obra) | 0.063 | 28.39 | 1.79 |
| mo095 | h | Ajudant muntador d'estructura de fusta. (mà d'obra) | 0.032 | 25.25 | 0.81 |
| mo020 | h | Oficial 1ª construcció. (mà d'obra) | 1.079 | 28.42 | 30.67 |
| mo113 | h | Peó ordinari construcció. (mà d'obra) | 0.549 | 23.81 | 13.07 |
| mo044 | h | Oficial 1ª encofrador. (mà d'obra) | 0.120 | 28.39 | 3.41 |
| mo091 | h | Ajudant encofrador. (mà d'obra) | 0.120 | 25.25 | 3.03 |
| mo043 | h | Oficial 1ª ferrallista. (mà d'obra) | 0.044 | 28.39 | 1.25 |
| mo090 | h | Ajudant ferrallista. (mà d'obra) | 0.041 | 25.25 | 1.04 |
| mo045 | h | Oficial 1ª estructurista, en treballs de posada en obra del formigó. (mà d'obra) | 0.034 | 28.39 | 0.97 |
| mo092 | h | Ajudant estructurista, en treballs de posada en obra del formigó. (mà d'obra) | 0.143 | 25.25 | 3.61 |
| % | % | Costos directes complementaris | 2 % | 110.21 | 2.20 |
|  |  | Costos directes |  |  | 112.41 |
