# Revestiment exterior de façana ventilada, de plaques de llana mineral comprimida. Sistema "ROCKPANEL"

- Propietat de l'arxiu: CYPE INGENIEROS, S.A.
- Format: FIEBDC-3/2002
- Divisa: EUR
- Costos indirectes: 3.00 %
- IVA: 21.00 %

## F Façanes i particions

### FA Façanes ventilades

#### FAL Revestiment exterior de plaques de llana mineral comprimida

**FAL010** m² Revestiment exterior de façana ventilada, de plaques de llana mineral comprimida. Sistema "ROCKPANEL".
Revestiment exterior de façana ventilada, de plaques de llana mineral comprimida, Rockpanel Natural Durable "ROCKPANEL", de 1200 mm d'altura, 2500 mm de longitud i 10 mm de gruix, de colors Natural; col·locació amb junt horitzontal obert i amb sistema de fixació vista, sobre subestructura suport d'aliatge d'alumini EN AW-6060. Inclús ancoratges i cargols, per a la fixació de la subestructura suport.
Criteri de valoració econòmica: El preu no inclou l'aïllament tèrmic ni la resolució de punts singulars.
Inclou: Neteja i preparació de la superfície suport. Replanteig de les juntes de dilatació i draps de treball. Replanteig de l'especejament del revestiment i dels punts d'ancoratge de la subestructura suport. Fixació de la subestructura suport al full principal i al forjat. Preparació del revestiment. Aplomat, anivellament i alineació del revestiment. Fixació definitiva del revestiment a la subestructura suport. Realització de tots els treballs necessaris per a la resolució dels buits.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt12plr010dqa | m² | Placa de llana mineral comprimida, Rockpanel Natural Durable "ROCKPANEL", de 1200 mm d'altura, 2500 mm de longitud i 10 mm de gruix, de colors Natural; amb cargols i reblons d'acer inoxidable A2, per a la fixació del revestiment a la subestructura suport d'alumini; (material) | 1.000 | 112.51 | 112.51 |
| mt12plr015 | m² | Subestructura suport, per a revestiment exterior de façana ventilada, sistema "ROCKPANEL", formada per perfils verticals en T i en L d'alumini extrudit d'aliatge 6060; mènsules per retenció dels perfils; i ancoratges i cargols per a la fixació de la subestructura suport al full principal i al forjat. (material) | 1.000 | 23.10 | 23.10 |
| op00ato010 |  | Tornavís. | 1.000 | 0.00 | 0.00 |
| mo052 | h | Oficial 1ª muntador de sistemes de façanes prefabricades. (mà d'obra) | 0.599 | 29.34 | 17.57 |
| mo099 | h | Ajudant muntador de sistemes de façanes prefabricades. (mà d'obra) | 0.599 | 25.28 | 15.14 |
| % | % | Costos directes complementaris | 3 % | 168.32 | 5.05 |
|  |  | Costos directes |  |  | 173.37 |
