# Revestiment exterior de façana ventilada, de pissarra

- Propietat de l'arxiu: CYPE INGENIEROS, S.A.
- Format: FIEBDC-3/2002
- Divisa: EUR
- Costos indirectes: 3.00 %
- IVA: 21.00 %

## F Façanes i particions

### FA Façanes ventilades

#### FAP Revestiment exterior de plaques de pedra natural

**FAP020** m² Revestiment exterior de façana ventilada, de pissarra.
Revestiment exterior de façana ventilada, de peces mecanitzades de pissarra procedent d'Espanya, de 400x200 mm i 8 mm de gruix, color negre amb vetes grisenques, acabat natural; sobre subestructura suport regulable en les tres direccions, d'aliatge d'alumini EN AW-6060 T6, sistema de fixació vista amb grapes d'acer inoxidable. Inclús tirafons d'acer inoxidable A2 per a la fixació de les esquadres al full principal.
Criteri de valoració econòmica: El preu no inclou l'aïllament tèrmic ni la resolució de punts singulars.
Inclou: Neteja i preparació de la superfície suport. Replanteig de les juntes de dilatació i draps de treball. Replanteig de l'especejament del revestiment i dels punts d'ancoratge de la subestructura suport. Fixació de la subestructura suport al full principal i al forjat. Preparació del revestiment. Aplomat, anivellament i alineació del revestiment. Fixació definitiva del revestiment a la subestructura suport. Realització de tots els treballs necessaris per a la resolució dels buits. Neteja final del parament.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt18bpn120a | m² | Peça mecanitzada de pissarra procedent d'Espanya, de 400x200 mm i 8 mm de gruix, pes 23,216 kg/m², color negre amb vetes grisenques, acabat natural, segons UNE-EN 1469. (material) | 1.000 | 24.60 | 24.60 |
| mt19sbg030ia | m² | Subestructura suport regulable en les tres direccions, per a la sustentació d'el revestiment exterior, amb peces mecanitzades de pedra natural, sistema de fixació vista amb grapes d'acer inoxidable, formada per: perfils verticals en "L" de 50x60x2 mm i perfils horitzontals en "Z" de 30x52x1,5 mm, per al penjat del revestiment, d'aliatge d'alumini EN AW-6060 T6, esquadres de càrrega de 40x120x75x3 mm i esquadres de recolzament de 40x60x75x3 mm, d'aliatge d'alumini EN AW-6060 T6; amb tirafons d'acer inoxidable A2 i tacs de niló per a la fixació de les esquadres al full principal. (material) | 1.000 | 30.87 | 30.87 |
| op00ato010 |  | Tornavís. | 1.000 | 0.00 | 0.00 |
| op00sie030 |  | Serra de disc de diamant, per a taula de treball, de tall humit. | 1.000 | 0.00 | 0.00 |
| op00tal010 |  | Trepant. | 1.000 | 0.00 | 0.00 |
| mo052 | h | Oficial 1ª muntador de sistemes de façanes prefabricades. (mà d'obra) | 1.199 | 29.34 | 35.18 |
| mo099 | h | Ajudant muntador de sistemes de façanes prefabricades. (mà d'obra) | 1.199 | 25.28 | 30.31 |
| % | % | Costos directes complementaris | 3 % | 120.96 | 3.63 |
|  |  | Costos directes |  |  | 124.59 |
